# Ern. TW-VL DN 400 Gosewinkel - Groß Medewege
Angebotsaufforderung (GAEB 90, DA83)
DV-Nummer: 224001
Währung: EUR
Auftraggeber: Wasserversorgungs- und Abwasser-, entsorgungsgesellschaft Sc

## Ern. TW-VL DN 400 Gosewinkel - Groß Mede
Datum: 12.10.26

### Bereich 1 Baustelleneinrichtung, Sonstiges TW-HL D

#### Titel 1.1 Baustelleneinrichtung

*Hinweis*
Die Arbeiten zur Erneuerung der TW-VL DN 400 erfolgen
auf der westlichen Seite des Medeweger Sees in der
Trinkwasserschutzzone II. Auf der östlichen Seite
schließt an
den Medeweger See die Trinkwasserschutzzone IIIA, sowie
weiter östlich an die Bahnstecke die
Trinkwasserschutzzone IIIB
an.

Die Durchführung sämlicher Arbeiten hat unter Berücksichtigung der Ver- und Gebote entsprechend Wasserhaushaltsgesetz (WHG),  Wassergesetz des Landes M-V
(LWaG) sowie des DVGW- und DWA-Regelwerkes hier
insbesondere die  DVGW-A W 101, DVGW-W 116  und DWA
A-142  zu erfolgen.

Die Aufstellung und Einrichtung von Sanitäranlgen ist
innerhalb
der Trinkwaserschutzzone II nicht zulässig,
Die Einrichtung von Lagerplätzen für Bau- und
Betriebstoffe hat
innerhalb der Trinkwasserschutzzone II nur auf
befestigten
Flächen zu erfolgen. Es  ist darauf zu achten, dass
sämtliche
wassergefährdene Stoffe in ausreichend großen
wasserundurchlässigen Wannen abgestellt werden.
Verunreinigte Baumaterialien sind so zu lagern, dass
eine
Verunreinigung des Erdreiches, des Grundwassers und des
Oberflächengewässern sicher verhindert wird (z.B. auf
reisfester
HDPE-Folie, in Auffangwannen o.d.gl.).
Kann dies nicht gewährleistet werden, sind die
Lagerplätze
außerhalb der Trinkwasserschutzzone II zu errichten.
Fahrzeuge aller Art sind außerhalb der
Trinkwasserschutz- zone
II abzustellen und zu betanken. Die Betankung der
Baumaschinen und -geräte innerhalb der
Trinkwasserschutzzone II ist unzulässig.
Baumaschinen und -geräte n sind mit biologisch
abbaubaren
Betriebsstoffen zu betreiben. Sofern dies nicht
gewährleistet
werden kann, z.B für Betriebsstoff Diesel, sind die
betriebenen
Geräte und Anlagen arbeitstäglich auf ihren technischen
Zustand vor Beginn, während und nach Beendigung den
Arbeiten zu kontrollieren.

Die hiermit verbundenen Erschwernisse und Aufwendungen
sind in die jeweiligen Einheitsleitungspreise der
Leistungspositionen einzukalkulieren.

**1.1.1 Baustelleneinrichtung**
Einrichten, Vorhalten über die gesamte Bauzeit sowie
Räumen
der Baustelle mit folgenden in den Pauschalpreis
einzurechnenden Leistungen

- Freimachen des Geländes
- Herrichten von erforderlichen Baustraßen, Länge bis
50 m
- Herrichten der erforderlichen Lager- und
Arbeitsplätze
- notwendige Geräte, Werkzeuge und Hilfsmittel
- Material-Vorhaltekosten
- alle sonstigen Kosten, Bauwasser-, Baustrom- u.
  Fernmeldeanschluss soweit erforderlich die der AN zur
  ordnungsgemäßen Durchführung der Bauaufgabe zu
  erbringen hat;
- Führen eines Bautagebuches
- Verkehrs- und Baustellensicherungsmaßnahmen der
  Baustelleneinrichtung einschl. der Lagerplätze durch
  Bauzäune, Sicherungsmaßnahmen insbesondere der
  Verkehrswege auf und vor dem Grundstück, Zufahrten,
  Bürgersteige, einschl. regelmäßiger Säuberung der
Wege,
  für eine ausreichende Wegebeleuchtung ist zu sorgen;
- Stellen der Sicherheitsfachkraft;
- während der gesamten Bauzeit aufgetretene
Beschädigungen an Nachbar- oder öffentl.Grundstücken, Straßen,
  Gehwegen etc. sind nach Fertigstellung der  Arbeiten
  unverzüglich zu beseitigen;
- Ebenso sind die Nachbargrundstücke an der Grenze
absolut
  zuverlässig und unfallfrei für die gesamte Bauzeit
bis zur
  Übergabe zu schützen. Maßgeblich sind ebenso die
Forderungen des Amtes für öffentliche Ordnung, der
Bauberufsgenossenschaft und sonst mitwirkender Behörden,
Amtsstellen
  und Körperschaften.
- Nachweis des Nutzungsvertrages für die
Baustelleneinrichtung mit dem Eigentümer, Übergabe Nutzungsvertrag vor
  Baubeginn an den AG;
- Baucontainer, isoliert, ausgestattet mit
Elektroheizung und
  Beleuchtung, für Baubesprechungen geeignet
- Wiederherstellung der für die Baustelleneinrichtung
in
  Anspruch genommenen unbefestigten Flächen entsprechend vorgefundenen Zustand, befestighte Flächen
  werden gesondert vergütet.
- Sanitäreinrichtungen entsprechend den technischen
  Regeln für Arbeitsstätten (ASR) anfahren, aufstellen
und
  regelmaßige Ver- und Entsorgung nach  Erfordernis
  Die Vorgaben/ Maßnahmen zum Infektionsschutz vor
  SARS-CoV-2 (SARS-CoV-2-Arbeitsschutzstandard) sind
  einzuhalten und einzukalkulieren, Einrichtung nur
außerhalb
  der Trinkwasserschutzzone II zulässig.

Leistungen, die der Auftraggeber über die oben
definierten
Bereiche hinaus fordert, sind in den nachfolgenden
Positionen
beschrieben und werden gesondert vergütet.

HINWEIS:
Im Baustellenbereich ist keine Möglichkeit für den
Anschluss
einer Baustromversorgung und Beleuchtung der Baustelle,
Baustellenzufahrt sowie Stromversorgung von Geräte und
Maschinen über das öffentliche Netz vorhanden.
Menge: 1,000 psch

**1.1.2 Baufeldfreimachung**
Grundfläche des Arbeitsraumes in Rohrleitungstrasse
freischneiden und abräumen, in Teilflächen
vom Aufwuchs, vorwiegend Weidensträucher,
mit Stämmen bis 10 cm Durchmesser
einschl. Wurzelwerk, das abgeräumte Material getrennt
nach
Stoffen auf dem Gelände laden, abfahren und entsorgen.
Menge: 500,000 m2

**1.1.3 Rasenmahd Vegetationsflächen**
Grundfläche des Arbeitsraumes in Rohrleitungstrasse
sowie
Lager- und Bereitstellungsflächen abmähen und abräumen
in Teilflächen
vom Aufwuchs, vor. Gräser, Wuchshöhe i.M. rd.1,0 m,
das abgeräumte Material getrennt nach Stoffen auf dem
Gelände laden, abfahren und entsorgen.
Menge: 1250,000 m2

**1.1.4 Lager- und Bereitstellungsflächen**
Lager- und Bereitstellungsfläche entlang
Trassenverlauf im
Baufeld herstellen, Vorhalten der vorbenannten Fläche
über die
gesamte Bauzeit sowie beseitigen.
Übergabe an den AN:
Zu Beginn der Baumaßnahme übergibt der Auftraggeber dem
Auftragnehmer die Fläche zur Nutzung. Dies erfolgt
gemeinschaftlich in Form eines Übergabeprotoklles mit
einer
Zustandsfeststellung.
Nutzung der Bereitstellungsfläche:
Mit der Übernahme übernimmt der Auftragnehmer die
Fläche
für seine Nutzung.
Er hat sie ausschließlich für die Bereitstellung von
Aushubböden, Rohr- und Rohrleitungsmaterialien und
nachrangig zur Bereitstellung von Baustoffen zu nutzen.
Für eine die Ableitung von Oberflächenwasser hat der
AN zu
sorgen. Das Lagern von gefährlichen Stoffen
(Treibstoff und
sonstige Gefahrenstoffe jeglicher Art) ist
ausdrücklich verboten.
Der Auftragnehmer hat die Flächen für die Dauer seiner
Nutzung zu unterhalten und gegen unbefugten Zutritt zu
sichern (umlaufender, geschlossener Bauzaun mit Tor und
Schloss). Der Auftragnehmer ermöglicht dem
Auftraggeber oder
dessen beauftragte Dritte einen Zugang zur Fläche.
Gelagerte Bodenmieten sind mit einer zur
Wiederverwendung
geeigneten reißfesten Folie abzudecken. Die Folie ist
gegen die
Beschädigung durch starke Witterungeinflüsse zu
schützen.
Abnahme / Rückübernahme:
Auf Aufforderung des AG hat der AN die Fläche in den
ursprünglichen Zustand zurück zu versetzen und den
Abschluss anzuzeigen. Eine Abnahme der Fläche hat
spätestens zur Endabnahme zu erfolgen.
70 v.H. der Pauschale werden nach Herstellung der
Bereitstellungsfläche, der Rest nach
Rückbau vergütet.
Verkehrssicherung der Ein- und Ausfahrt durchführen. An
Tagen von Transporten sind die Zufahrt und angrenzenden
Flächen zu reinigen.
Menge: 1,000 psch

**1.1.5 Reinigung mitgenutzter Verkehrsflächen**
Reinigung auf Anweisung des AG der durch das Vorhaben
verschmutzten Verkehrswege im Baustellenzufahrtbereich
für die Dauer der Bauausführung.
Die Straßen sind ständig sauber zu halten, regelmäßig
zu
reinigen, ggf. sind Maßnahmen nach Wahl des AN
einzurechnen um den Bodenaustrag auf die betroffenen
Straßen verhindern.
Menge: 1,000 psch

**1.1.6 Anliegerinformation Baumaßnahme**
Anliegerinformation vor und während der Bauzeit zur
Thematik
der Baumaßnahme erarbeiten und verteilen an die
betroffenen
Haushalte und Gewerbe.
Die Information muss Angaben zur Bauzeit, zur
Verkehrsraumeinschränkung mit Zeiten, Sicherung
Müllabfuhr
und Ansprechpartner für kurzfristige Abstimmungen
enthalten.
Die Informationen sind entsprechend den Bauabschnitten
auch
mehrmals an die betroffenen Haushalte,
Gewerbetreibende zu
verteilen.
Eine Verteilung in Papierform als Postwurf ist
einzukalkulieren,
abgerechnet wird je Bauabschnitt
Menge: 1,000 Psch

**1.1.7 Objektbegehung zwischen AN, AG und Betreiber**
Objektbegehung zwischen Auftragnehmer, Auftraggeber und
Betreiber, Straßenbaulastträger, Deutsche Bahn zur
groben
Erfassung des Zustandes der vorhandenen und
benachbarten
Bebauung (Gebäude, Strassen, sonstige bauliche Anlagen
etc.).
Begehung vor Ausführung der Arbeiten mit
Protokollierung und
begleitender Fotodokumentation (ca. 50 Fotos in Regie
des AN,
mit Bildunterschriften),
sowie nach Abschluss der Arbeiten zur Feststellung
evtl.
zusätzlicher Schäden durch die Bautätigkeit.
Schäden, die nachweislich durch unsachgemäß ausgeführte
Arbeiten hervorgerufen wurden, sind in Regie und auf
Kosten
des AN zu beseitigen.
Menge: 1,000 psch

#### Titel 1.2 Baustraße, Baubehelfe

**1.2.1 Einrichten, Vorhalten, Räumen Baustraße**
Aufbauen, Vorhalten, Warten und Unterhalten sowie
Räumen
einer Baustraße für Baustellenzufahrt,
Fahrplatten für Schwerlastverkehr geeignet,
Baustraße durch Baggermatten aus Holz,
Abmessungen mind. 5 m x 1 m x 0,15 m
oder gleichwertiger Art:

gewählt: '....................'

Baggermatten als Fahrspur von vorhandener befestigter
Zufahrt
bis Baustellenbereich ehem. Signalwerkstatt
Menge: 2225,000 m2

**1.2.2 Zugangstor Bahngelände, prov.**
Zugangstor für Bahngelände als Provisorium über die
gesamte
Bauzeit, als Ersatz für vorhandenes Zugangstor,
Drehflügeltor, Lichte Breite mind. 4,0 m
Ausführung nach Wahl des AN, abschließbar,
Liefern, Aufbauen, Vorhalten, Warten und Unterhalten
sowie
Wiederabbau und Abtransport.
Einzurechnen ist der Abbau des alten Zugangstores
(ausheben
aus Dreh- und Befestigungspunkten), sichere
Zwischenlagerung
über die Bauzeit sowie der Wiedereinbau nach
Beendigung der
Bauarbeiten,
einschließlich aller Nebenarbeiten, Lade-,
Transportarbeiten
und Erschwernisse
Menge: 1,000 Psch

**1.2.3 Behelfsumfahrung, provisorisch, SD**
Behelfszufahrt, in Teilabschnitten, als provisorische
Baustraße
für Umfahrung Baufeld, für Sicherstellung
Anwohnerverkehr, für
Rettungs-/Sonderfahrzeuge, sowie Entsorgungsfahrzeuge
herstellen
mit nachstehend einzukalkulierenden Leistungen
- Aufstellen von Verkehrs- und Hinweiszeichen nach
Vorgabe
  der Straßenverkehrsbehörde
- Geotextil der Geotextilrobustheitsklasse '3' als
Trennschicht,
  Überlappung mind. 0,5 m, liefern und auf vorhandenen
  Nebenverkehrsfläche  als Trennlage unter Baustraße
  verlegen
- Herstellen von 2 Stck. Anrampungen zur Fahrbahn,
  für Kfz, Rettungs-/Sonderfahrzeuge, sowie
Entsorgungsfahrzeuge  geeignet
Behelfszufahrt  während der Dauer der Bauzeit vor- und
unterhalten, je nach Baufortschritt umsetzen bzw.
erneuern
nach Fertigstellung des Bauvorhabens
aufnehmen und ordnungsgemäß entsorgen, einschl. aller
Nebenarbeiten und  Erschwernisse sowie Abstimmungen mit
den zuständigen Behörden, einschl. aller Auslagen und
Gebühren.
Menge: 320,000 m2

**1.2.4 Abdecken von offenen Baugr./Rohrgr. m. Stahlplatten**
Abdecken von offenen Baugruben/Rohrgräben mit
Stahlplatten herstellen, für die Dauer der
vertraglichen
Ausführungszeit vorhalten,
mehrfaches Umsetzen nach Bedarf und beseitigen,
mit Widerlager und Anrampung,
Nutzbreite mindestens 3,0 m,
Länge abhängig von Breite des Leitungsgrabens zzgl..
beidseitiger statisch erforderlicher Auflagerfläche,
für Busverkehr geeignet.
Menge: 1,000 Psch

**1.2.5 Behelfsbrücke für Fußgänger**
Fußgängerhilfsbrücke in Geländehöhe
für öffentlichen Verkehr entsprechend UVV
Nutzbreite: bis 1,50 m,
Länge:  bis 4,00 m.
Lauffläche  aus Holz.
herstellen, für die Dauer der vertraglichen
Ausführungsfrist
vorhalten und beseitigen,
mit Schutzgeländer, Fußgängerbrücken säubern und
mehrmaliges Wiederverwenden,
in Bauabschnitten neu setzen
Menge: 1,000 Stck

**1.2.6 Behelfsüberfahrt**
einschl. der Schutz- und Leiteinrichtungen für
öffentlichen
Verkehr über Rohrgraben
nutzbare Breite:  über 3,0 bis 4,0 m
Stützweite:  bis 3,0 m
Belastung:  bis SLW 60
Abdeckung nach Wahl des AN herstellen,
für die Dauer der vertraglichen Ausführungsfrist
vorhalten und
beseitigen und mehrmaliges Wiederverwenden
in Bauabschnitten neu setzen
Menge: 1,000 Stck

#### Titel 1.3 Baustellen- und Verkehrssicherung

*Hinweis*
Durch den AN sind die RSA 21 sowie die ZTV-SA zu
beachten
und einzuhalten, insbesondere wird auf Punkt 7(3) der
ZTV-SA
(Kontrollen) und auf die Sicherstellung der Reinigung
aller
Verkehrsleiteinrichtungen des AN verwiesen. Kontrollen
gem.
ZTV-SA für die gesamte Arbeitsstellen-sicherung sind
in die
jeweiligen Einheitspreise einzurechnen.

Die Einrichtungen zur Verkehrssicherung und -regelung
sind
unter Aufrechterhaltung des Verkehrs auf- und
abzubauen.
Kurzzeitige Sicherungsarbeiten gemäß RSA 95 und StVO
beim
Auf- und Abbau der Einrichtungen sind einzukalkulieren.
Leitkegel für kurzzeitige Sicherungsmaßnahmen sind
einzukalkulieren.

Für die Verkehrssicherung werden Einrichtungen des AN
verwendet. Die Kosten für An- und Abtransport der
Einrichtungen zur Verkehrssicherung sind in die
jeweiligen
Positionen einzukalkulieren.

Die Vergütung der Kosten für das Vorhalten und
Betreiben der
Einrichtungen der Verkehrssicherung erfolgt nur im
Rahmen der
vertraglich vereinbarten Ausführungsfristen.
Für eine ggf. vom AN verschuldeten Überschreitung der
Vertragsfristen erfolgt keine weitere Vergütung der
Kosten der
Verkehrssicherung.

**1.3.1 Verkehrsrechtliche Anordnungen einholen**
Einholen der Verkehrsrechtlichen Anordnungen
Verkehrszeichenplan oder Umleitungsplan auf Grundlage
der
RSA und ZTV-A aufstellen, Plan mit Behörde abstimmen,
Plan ggf. überarbeiten, zur Genehmigung bei der Behörde
einreichen.
Die Änderung eines Verkehrszeichenplanes und die
erneute
Beantragung der verkehrsrechtlichen Anordnung wird
ebenfalls
über diese Position abgerechnet.
Die Gebühren der verkehrsrechtlichen Anordnung sowie
deren
Verlängerung sind in diese Position einzukalkulieren.
In 3-facher Ausfertigung, Plot/ Druck in Farbe,
Übergabe des
bestätigten Planes an den AG 1-fach.
Menge: 1,000 Psch

**1.3.2 VS läng. Dauer einrichten, BI/2**
Verkehrssicherung an Arbeitsstellen von längerer Dauer
einrichten und beseitigen. Vorhalten, warten
und betreiben wird gesondert vergütet. Vorübergehende
Sicherungsmaßnahmen durchführen. 70 v.H. des Preises
werden nach betriebsfertiger Einrichtung, der Rest nach
Beseitigen vergütet.
In Anlehnung an RSA, Regelplan 'B I/2`
- halbseitige Sperrung
- Längs- und Querabsperrung zur Fahrbahn durch
  doppelseitige Leitbaken und Absperrschrankengitter
Liefern, Auf- und Abbauen aller erforderlichen
Verkehrs- und
Hinweiszeichen, Schutz- und Sicherheitseinrichtungen,
Absperrschranken, Leitbaken sowie der elektrischen
Warnbeleuchtung einschl. Stromversorgung nach
Verkehrskonzept des AN wird nicht gesondert vergütet.
Vorhandene Verkehrsschilder  nach Verkehrskonzept des
AN
außer Kraft und wieder in Kraft setzen.
In Bauabschnitten umsetzen, Vorrübergehende
Sicherungsmaßnahmen durchführen.
in Teilabschnitten, im Bereich der Bohrkolonne
Gosewinkler Weg
Gesamtlänge der Bohrstrecke ca.175 m,
Dauer der VS = Gesamtdauer der Bauarbeiten
Menge: 1,000 Psch

**1.3.3 VS läng. Dauer vorhalten, BI/2**
Verkehrssicherung an Arbeitsstellen von längerer Dauer
vorhalten, warten, betreiben und umsetzen, in
Teilabschnitten,
entsprechend Baufortschritt,
Grundlage Verkehrszeichen-/Umleitungspläne des AN
und vorgegebenen Bauphasen.
In Anlehnung an RSA, Regelplan 'B I/2`
- halbseitige Sperrung der Straße Gosewinkler Weg
  im Bereich der  Bohr-/Sanierungskolonne, Start-
Ziel und
  Zwischenbaugruben
- Längsabsperrung zur Fahrbahn durch doppelseitige
  Leitbaken und Absperrschrankengitter
in Teilabschnitten, im Bereich der Bohrkolonne
Gosewinkler Weg
Gesamtlänge der Bohrstrecke ca.175 m,
Dauer der VS = Gesamtdauer der Bauarbeiten
Menge: 1,000 Psch

**1.3.4 Baustellensicherung, Bauzaun**
Sichern der Baustelle und aller zugehörigen
Baustellenteile im
Bereich der offenen Bauweise entsprechend RSA und
ZTV-SA
in ihrer jeweils aktuellen Fassung, in Teillängen und
Teilabschnitten.
Aufstellen, Vorhalten, ständig Unterhalten, ggf.
Umsetzen und
Abbauen der erforderlichen Hinweiszeichen, Schutz- u.
Sicherheitseinrichtungen, Bauzäune einschl. der
erforderlichen
Tore und Pfosten mit Höhe 2,0 m, extra stabil, mit
Hochsicherheitsbauzaunklemme untereinander verbunden
u.d.gl. einschl. Zubehör nach  den Vorschriften der
StVO und
VBG,  der hierfür benötigten  Geräte einschl. der
Betriebskosten
für die gesamte Bauzeit  bis zur Verkehrs-freigabe,
einschl. aller
Auslagen und Gebühren.
Die Aufwendungen für ein mehrmaliges Einrichten,
Vorhalten,
Räumen entsprechend der vorgesehenen Bauzeit sind in
die
Position einzurechnen.
Zusätzliche Sicherungsmaßnahmen zur Absicherung der
Baustelle über den Umfang der Pos. 1.3.2/1.3.3
Menge: 640,000 m

**1.3.5 Baustellensicherung, Schrankenzaun**
Sichern der Bau- und Arbeitsstelle und aller
zugehörigen
Baustellenteile im Bereich der offenen Bauweise,
für Anschluss bzw. Umschluss von Ver- und
Entsorgungsleitungen bzw. für Arbeiten an
Verkehrsflächen
außerhalb der Verkehrssicherung des  Baufeldes.
Aufstellen, Vorhalten, ständig Unterhalten, ggf.
Umsetzen und
Abbauen der erforderlichen Hinweiszeichen, Schutz- u.
Sicherheitseinrichtungen,
Schrankenzaun Euro aus Kunststoff nach TL,
Länge ca. 2,0 m, Höhe ca. 1,0 m  einschl. Zubehör wie
Fußplatten u.d.gl. sowie Warnleuchten mit Batterien
nach  den Vorschriften der StVO und VBG,  der hierfür
benötigten  Geräte einschl. der Betriebskosten für die
gesamte
Bauzeit, in Teilabschnitten.
Abgerechnet wird nach Länge des Rohrgrabens in der
Achse
der Rohrleitung bzw. der Baugrube.
Zusätzliche Sicherungsmaßnahmen zur Absicherung der
Baustelle über den Umfang der Pos. 1.2.2 - 1.2.5.
Menge: 150,000 m

*Hinweis*
Die Bauarbeiten für die Neuverlegung der TW-VL DN 400
teilweise parallel zur Bahnstrecke 6932 Schwerin -
Rehna.
Die Durchführung der Bauarbeiten einschließlich der
erforderlichen Arbeitsräume haben  außerhalb der
Bauverbotszone entlang der Bahnstrecke zu erfolgen.

Im Zusammenhang mit den Einbindearbeiten am Knotenpunkt
F, Anschluss an vorhandene Bestandsleitung DN 400 GGG
hinter der vorhandenen Bahnkreuzung in Gosewinkel
werden
hingegen Sicherungsarbeiten erforderlich werden.

Die Sicherheitsbedingungen der DB Infra Go
entsprechend der
Vereinbarung Anlage 11 mit beigefügter Fachtechnische
Stellungnahme (FtStgn) vom 21.10.2025 ist bindent,
siehe insbesondere Pkt. 4 Sicherungsbedingungen DB ff.
Die Vergütung der Kosten für das Vorhalten und
Betreiben der
Einrichtungen der Bahnsicherung erfolgt nur im Rahmen
der
vertraglich vereinbarten Ausführungsfristen.
Für eine ggf. vom AN verschuldeten Überschreitung der
Vertragsfristen erfolgt keine weitere Vergütung der
Kosten der
Bahnsicherung.

**1.3.6 Sicherungsplan**
Aufstellung eines Sicherungs -und Alarmplanes für
Arbeiten
gemäß DGUV-Vorschrift 78 in Abstimmung mit
Bahnbetreiber
(BzS) sowie deren Genehmigung, für die Dauer
Bauarbeiten
einschl. Einweisung aller Beschäftigten des AN
Menge: 1,000 Psch

**1.3.7 Bauüberwacher Bahn**
Bauüberwacher Bahn, mit Bahnzulassung,
Mitwirkung bei Antragsstellung, Koordinierung,
Überwachung,
der Bauarbeiten, für Arbeiten im und am Gleisbereich,
einschl. Mitwirkung bei der Abnahme und  Abnahmedokumentation,
abgerechnet wird je Einsatztag
Menge: 10,000 d

**1.3.8 Sicherungsfachaufsicht**
Sicherungsfachausicht (Sakra), mit Bahnzulassung, zum
Schutz
von Arbeitskräften gegen Gefahren aus dem
Eisenbahnbetrieb
bei Arbeiten im und am Gleisbereich stellen,
abgerechnet wird je Einsatztag
Menge: 5,000 d

**1.3.9 Sicherungsposten**
Sicherungsposten (Sipo), mit Bahnzulassung,
zum Schutz von Arbeitskräften gegen Gefahren aus dem
Eisenbahnbetrieb bei Arbeiten im und am Gleisbereich
stellen,
abgerechnet wird ja Einsatztag
Menge: 10,000 d

#### Titel 1.4 Baumschutzmaßnahmen, Garten- Landschafts

**1.4.1 Lichtraumprofil herstellen**
vor Durchführung der Tief- und Rohrleitungsbauarbeiten,
Lichtraumprofil ca. 4,50m hoch, nach ZTV-Baumpflege,
einschl. aller Nebenarbeiten und Erschwernisse sowie
aller
Lade- und Transportarbeiten, Material wird Eigentum
des AN
und ist abzutransportieren. Entsorgungsnachweis ist
beizubringen, für Zufahrt Rigside Medewewge sowie
Zufahrt
Pipeside zum Bahngelände der ehem. Signalwerkstatt,
abgerechnet nach Länge des Anliegerweges je Wegeseite
Menge: 315,000 m

**1.4.2 Baumschutz, Brettermantel, D-50cm**
Schutz gegen mechanische Schäden für Bäume
gemäß DIN 18920 durch Brettermantel
einschl. Polsterung gegen den Baum
herstellen und beseitigen
Stammdurchmesser bis 50 cm
Mindestabstand vom Stamm 25 cm
Mindesthöhe 3 m
Mindestdicke der Bretter 24 mm
Anfallendes Material wird Eigentum des AN
Menge: 30,000 Stck

**1.4.3 Baumschutz, Brettermantel, D-100cm**
wie Pos. 1.4.2, jedoch
Stammdurchmesser über 50 bis 100cm
Menge: 5,000 Stck

**1.4.4 Zulage Handschachtung, Sanierung Baumscheibe**
Boden für Leitungsgräben nach DIN 4124, DIN EN 805
profilgerecht ausheben, in Handschachtung, als Zulage
zu den
Rohrgrabenpositionen, berechnet wird der Mehraufwand,
Verletzungen der Baumkrone und des Stammes vermeiden.
Aushub im Bereich der Kronentraufe von Hand ausführen,
freigelegtes Wurzelwerk nicht befahren.
Material unter Schonung des Wurzelwerkes lockern und
Aufnehmen, Material wird Eigentum des AN und ist zu
entsorgen, Entsorgungsnachweis ist beizubringen
Aushubtiefe ca. 0,50 m
Baumscheibe mit vom AN zu liefenden Stoffen:
30 Vol.-% Oberboden und
70 Vol.-% Lavagranulat (o. glw. Art)
Körnung 0/32 mm
Schichtdicke 0,50 m
liefern und fachgerecht einbauen
Wurzeln mit DU über 2 cm unversehrt erhalten, Wurzeln
mit DU 0,5 bis 2 cm weitgehend schonen.
Unvermeidbare Wurzelabtrennungen mit glattem Schnitt
durchführen. Schnitt-, Bruch- und Schürfwunden
glattschneiden
und mit Wundbehandlungsmittel versehen.
Abgerechnet werden die von Hand ausgehobenen Grabenbereiche innerhalb der Kronentraufe von Bäumen.
Freiliegende Wurzelteile mit Jutegewebe oder dergleichen bedecken und während der Bauzeit feucht halten.
Wurzeln beim Verfüllen und Verdichten vor Beschädigung schützen, Hohlräume einschlämmen.
Menge: 30,000 m

#### Titel 1.5 Kontrollprüfungen

**1.5.1 Deklarationsanalytik**
Erstellung zusätzl. entsorgungsspezif.
Deklarationsanalytik nach EBV einschl.
eventueller anlagenspez. Deklarationsanalytik für
belasteten Boden durch ein BAM/akred. Umweltlabor zur
Bestimmung des optimalen Entsorgungspfades.
Ausführung nur auf Anweisung/nach Abstimmung mit der
Bauleitung des AG.
Menge: 3,000 Stck

**1.5.2 Kontrollprüfung ZTV E-StB, Plattendruckversuch**
auf besondere Anordnung des AG,
Prüfung der Tragfähigkeit und des Verdichtungsgrades
von
anstehendem oder eingebautem Boden (Erdbau, Straßen-
und
Leitungsbau). durch ein anerkanntes Erdbaulabor
erbringen,
dynamischer Plattendruckversuch (Ermittlung des
dynamischen
Verformungsmoduls \(E_{vd}\)) mit einem Leichten
Fallgewichtsgerät gemäß den Technischen
Prüfvorschriften für
Boden und Fels im Straßenbau (TP BF-StB, Teil 8.3
einschl. des Prüfberichtes und grafischer Darstellung
der
Ergebnisse in 3-facher Ausfertigung und aller
sonstigen Kosten
Menge: 8,000 Stck

**1.5.3 Kontrollprüfung ZTV E-StB, Proctordichte best. Bodenpr.**
auf besondere Anordnung des AG,
Proctorversuch gemäß DIN 18127 durch ein anerkanntes
Erdbaulabor erbringen, ,
Bestimmung der Kurve der einfachen Proctordichte (aus
der
Beziehung zwischen Trockenraumgewicht und Wassergehalt
bei mindestens 6 verschiedenen Wassergehalten) für
eine im
Baustellenbereich entnommene Bodenprobe einschließlich
aller
erforderlichen Feld- und Laborarbeiten sowie graphische
Darstellung in 3facher Ausfertigung und aller
sonstigen Kosten,
eine mehrfache Anfahrt ist einzukalkulieren.
Menge: 10,000 Stck

**1.5.4 Kontrollprüfung ZTV E-StB,, Bestimmen Verdichtungsgrad**
auf besondere Anordnung des AG,
Bestimmen des Verdichtungsgrades der Baugruben und
Leitungsgraben in verschiedenen Lagen anhand von
Bodenproben (Büchsen) vor Ort im Vergleich zu den
Ergebnissen der Proctorversuche.
Einschließlich Fertigung eines Prüfprotokolls in
3facher
Ausfertigung und aller sonstigen Kosten,
Bestätigung durch ein anerkanntes Erdbaulabor,
eine mehrfache Anfahrt ist einzukalkulieren..
Menge: 10,000 Stck

#### Titel 1.6 Sicherungsmaßnahmen

**1.6.1 Kabel auffangen**
parallellaufendes Kabel in der Rohrleitungstrasse
aufnehmen
bzw. abfangen, zwischenlagern und nach Beendigung der
Tiefbauarbeiten nach Angaben des Versorgungsuntenehmens
wieder fachgerecht verlegen einschl. aller notwendigen
Erd-
und Nebenarbeiten, Ausführung in Handschachtungen im
Leitungsbereich ist einzukalkulieren.
Die Lieferung und Verlegung des entsprechenden Trassenwarnbandes sowie die Lieferung und der Einbau von
Kabelabdecksteinen und von steinfreiem Material zur
Umhüllung des Kabels sind in diese Position mit
einzurechnen.
Die Versorgungsunternehmen sind von der Freilegung der
Kabel zu benachrichtigen.
Menge: 30,000 m

**1.6.2 Ver- und Entsorgungsleitung auffangen**
parallellaufende Versorgungsleitung Wasser/Gas während
der Tiefbauarbeiten auffangen bzw. aufhängen,
vorwiegend St-Leitungen einschl. aller notwendigen
Erd- und
Nebenarbeiten, Ausführung in Handschachtungen im
Leitungsbereich ist einzukalkulieren.
Beim Verfüllen des Rohrgrabens ist die
Versorgungsleitung
sorgfältig zu unterstampfen.
Die Lieferung und Verlegung des entsprechenden Trassenwarnbandes sowie die Lieferung und der Einbau von
steinfreiem Material zur Umhüllung der Leitungen sind in
diese
Position mit einzurechnen.
Die Versorgungsunternehmen sind von der Freilegung der
Rohrleitung zu benachrichtigen.
Menge: 15,000 m

**1.6.3 Rohrleitungs- und Kabelkreuzungen, kurz**
kreuzende Kabel bzw. Rohrleitungen anderer Rechtsträger
in der Rohrleitungstrasse, erdverlegt, in Betrieb,
sichern
einschl. aller notwendigen Erd- und Nebenarbeiten,
Ausführung in Handschachtungen ist einzukalkulieren.
Die Lieferung und Verlegung des entsprechenden Trassenwarnbandes sowie die Lieferung und der Einbau von
Kabelabdecksteinen und von steinfreiem Material zur
Umhüllung des Kabels sind in diese Position mit
einzurechnen.
Einzelkabel bzw. Kabelbündel bis zu einer
Kreuzungslänge von
0,50 m werden als eine Kreuzung abgerechnet.
Die Versorgungsunternehmen sind von der Freilegung  der
Kabel zu benachrichtigen.

Länge der Einzelabschnitte bis 1,0 m als Zulage zu
Rohrgräben
Menge: 15,000 Stck

**1.6.4 Rohrleitungs- und Kabelkreuzungen, lang**
wie Pos. 1.6.3,  jedoch
Länge der Einzelabschnitte über 1 - 5 m
Menge: 5,000 Stck

**1.6.5 Unterkreuzung SW-, RW-, MW-Kanal bis DN 500**
wie Pos. 1.6.3, jedoch
Unterkreuzung eines vorhandenen Schmutz-, Regen- bzw.
Mischwasserkanals über DN 150 bis DN 500,
Einzukalkulieren sind besondere Aufwendungen zur Sicherung des Kanals auf Grund des schlechten baulichen
Zustandes,
Ausführung nach Wahl des AN

gewähltes Verfahren:
................................................
Menge: 1,000 Stck

**1.6.6 Verkehrsschild aufb., abb., vorh.**
Verkehrsschild aller Art  aufbauen, vorhalten, warten,
instansetzen und abbauen. Aufstellvorrichtung nach statischen
Erfordernissen. Vorübergehende Verkehrssicherungsmaßnahmen durchführen.
Verkehrsschild = Ronde, Dreieck, Quadrat.
Größe 2.
Retroreflektierend mit Folie Klasse RA2.
Aufstellhöhe über der Verkehrsfläche = 2,20 m.
Menge: 2,000 Stck

**1.6.7 Verkehrszeichen,- schilder sichern**
Sichern von  Verkehrsschildern, Vorwegweisern,
Straßenschilder, Kilometersteinen, -pfosten u. ä.
während der
Bauzeit durch geeignete Schutzmaßnahmen.
Menge: 3,000 Stck

**1.6.8 Maschendraht-Zaunanlage m. Mpf. aufn.,setzen**
Grundstückseinzäunung
Art:  Maschendrahtzaun mit Metallpfosten
  mit aufgesetztem Übersteigschutz
  aus zweireihigen Stacheldraht,
  auf Einzelfundament
Pfostenhöhe: bis 2,00 m
Pfostenabstand:  2,00 bis 2,50 m
in Abstimmung mit Grundstückseigentümer fachgerecht
demontieren, zwischenlagern und nach Leitungsverlegung
wieder herstellen entsprechend vorgefundenem Zustand
einschl. Pfostenfundamente aus Normalbeton C20/25 XC2
nach EN 206-1,
Breite 30 x 30 cm, Tiefe 60 cm,
in Teillängen
einschl. Ersatzlieferung von beschädigten Material
Menge: 20,000 m

**1.6.9 Elektro-Weide-Zaunanlage liefern, vorh., beseit.**
Elektro-Weide-Zaunanlage als Abgrenzung
Baustelleneinrichtungsfläche Rigside von den
Weideflächen, in
Abstimmung mit dem Landwirt,
in Teillängen, Bauabschnitten
liefern, vorhalten während der Bauzeit, umsetzen und
wieder
abbauen einschl. Stromversorgung sowie aller
Nebenarbeiten
und Erschwernisse, vorübergehende Sicherungsmaßnahmen
sind einzukalkulieren.
Menge: 105,000 m

**1.6.10 Sicherung von baulichen Anlagen**
Sicherung von technischehn und baulichen Anlagen, wie
Straßenlampen, Hydranten, Wasserschieber, Zäune,
Treppen u.ä., welche sich im bzw. an der Grenze zum
Baufeld befinden, während der Bauzeit,
Sicherungsmaßnahmen nach Wahl des AN.
Menge: 15,000 Stck

#### Titel 1.7 Wasserhaltungsarbeiten TW

**1.7.1 Grundwasserabsenkung einrichten, räumen; RG**
Zusammenstellen, Verladen, Antransportieren
und Abladen auf der Baustelle aller für die
Herstellung und den Betrieb der Wasserhaltung
erforderlichen Maschinen, Geräte und Werkzeuge;
Grundwasserabsenkung durch Vakuumfilter o. glw. Art
für Grundwassrabsenkung in Rohrgräben,
Ausführung nach Wahl des AN,
Grundwasserstände ab 1,5 m unter Gelände
Filterlanzen einbringen und im Bereich des Aufsatzrohres soweit erforderlich abdichten,
Anschließen an die Saugleitung sowie Ziehen der
Lanzen nach Beendigung der Arbeiten (Anzahl,
Durchmesser und Filterlänge nach Wahl des AN)
Aufstellen der Pumpenanlage, Saugleitung einschließlich Armaturen, Form- und Passstücke
oberirdisch verlegen und anschließen.
Abflussleitung einschl. Armaturen, Form- und
Passstücke bis zur nächsten Vorflut oberirdisch
verlegen und anschließen (Entfernung bis 50 m)
Aufbau und Einrichtung zur Wassermengenmessung nach
Wahl des AN;
einschließlich mehrmaliges ein- und ausbauen sowie
umsetzen
der Grundwasserabsenkungsanlage
Aushubsohle ab Geländeoberfläche bis 5,5 m
Absenkziel bis 0,5 m unter Rohrgrabensohle
Durchlässigkeitsbeiwert entsprechennd
Baugrundgutachten in
Anlage, Fördermenge bis 50 m³/h

Gewähltes Verfahren:  ...........................

einschl. Räumen der Baustelle, Verladen und
Abtransportieren
der Wasserhaltungsanlage sowie Anmeldung bei der
zuständigen Wassewrebehörde.
Menge: 65,000 m

**1.7.2 Grundwasserabsenkung einrichten, räumen; BG**
wie Pos. 1.7.1. , jedoch
Grundwasserabsenkung für Einzelbaugruben,
Ausführung nach Wahl des AN,
Aushubgrundfläche: i.M ca. 2,50 m x 2,50 m
Aushubtiefe:  bis 3,0 m
Menge: 1,000 Stck

**1.7.3 Grundwasserabsenkung betreiben; RG**
Vorhalten, Warten, Überwachen und Betreiben der
Wasserhaltungsanlage für Rohrgräben vom Tage der zu
vereinbarenden Betriebsbereitschaft bis zum Tag der
Freigabe
zum Abbau durch den AG bzw. der Bauleitung
Menge: 60,000 m

**1.7.4 Grundwasserabsenkung betreiben; BG**
Vorhalten, Warten, Überwachen und Betreiben der
Wasserhaltungsanlage für Baugruben vom Tage der zu
vereinbarenden Betriebsbereitschaft bis zum Tag der
Freigabe
zum Abbau durch den AG bzw. der Bauleitung
Menge: 1,000 Stck

**1.7.5 Stromversorgung; RG**
Notstromaggregat für Wasserhaltungsarbeiten für
Rohrgräben
betriebsbereit aufstellen und nach Einsatz wieder
abbauen
sowie vorhalten und betreiben,
Aggregatauslegung passend zu den Vorpositionen der
Wasserhaltungsarbeiten,
Aggregat als volle Kraftreserve ausgelegt;
Der angebotene Einheitspreis gilt unabhängig von der
Anzahl der Einsatztage
HINWEIS: Bei Arbeiten in der TWSZ !!
Menge: 40,000 m

**1.7.6 Stromversorgung; RG, TWSZ II**
Notstromaggregat für Wasserhaltungsarbeiten für
Rohrgräben
in der Trinkwasserschutzzone II
betriebsbereit aufstellen und nach Einsatz wieder
abbauen
sowie vorhalten und betreiben,
Aggregatauslegung passend zu den Vorpositionen der
Wasserhaltungsarbeiten,
Aggregat als volle Kraftreserve ausgelegt;
Der angebotene Einheitspreis gilt unabhängig von der
Anzahl der Einsatztage
HINWEIS: Bei Arbeiten in der TWSZ II sind Aggregate mit
doppelwandigem Tank und Auffangwanne einzusetzen.
Menge: 25,000 m

**1.7.7 Stromversorgung; BG**
Notstromaggregat für Wasserhaltungsarbeiten für
Baugruben
betriebsbereit aufstellen und nach Einsatz wieder
abbauen
sowie vorhalten und betreiben,
Aggregatauslegung passend zu den Vorpositionen der
Wasserhaltungsarbeiten,
Aggregat als volle Kraftreserve ausgelegt;
Der angebotene Einheitspreis gilt unabhängig von der
Anzahl der Einsatztage
Menge: 1,000 Stck

**1.7.8 Beobachtungspegel**
als Grundwassermessstelle herstellen,
durch Einspülen, Bohren oder Rammen,
Rohr nach Wahl des AN,
beseitigen, Rohre ziehen und Löcher mit geeigneten
Verfüllstoff verfüllen,

Verfüllstoff:  '....................'

Pegeltiefe über 3 bis 5 m

einschl. der täglichen Erfassung und Protokollierung
der
Wasserstände, Übergabe an die zuständige Behörde sowie
aller Nebenarbeiten und Erschwernisse
Menge: 1,000 Stck

#### Titel 1.8 Bau- und Bestandsdokumentation

*Hinweis*
Der AG beauftragt separat eine Bestandsvermesung. Der
AN ist
verpflichtet, alle notwendigen Zurbeiten zur
Planerstellung zu
erbringen und alle erforderlichen Unterlagen an das
Ver-messungsbüro zu übergeben.
Die aktuelle Richtlinie Bestandsdokumentation ist zu
berücksichtigen.

Über die Baumaßnahme ist eine lückenlose
Fotodokumenta-tion entsprechend Leistungstext zu
erstellen.
Bei fehlender oder unvollständiger Fotodokumentation
werden
dem AN die Aufwendungen für die nachträgliche
Erstellung der
Fotodoku-mentation durch den Auftraggeber in Rechnung
gestellt. Dies gilt insbesondere für alle Knotenpunkte
sowie
Einbindungen.

**1.8.1 Vorbereitung Bestandsplanerarbeitung**
Hierin sind alle Kosten des Auftragnehmers enthalten,
die bei
der Vorbereitung zur Bestandsplanerstellung, incl.
aller
erforderlichen Abstimmung mit dem Vermessungsbüro,
auftreten.

Alle Rohrleitungen sind grundsätzlich in offenen
Graben
vermessen zu lassen.
Ist dieses nicht möglich, sind starre Messrohre nach
Wahl des
AN, mindestens DN 50, im Abstand von max. 30 m bzw. an
markanten Punkten, die von Rohrscheitel bis mind. OK
Gelände
zu führen sind, analog für die Hausanschluss-leitungen
am
Rohrende (Privatgrundstück), einschl. Trassenverlauf
anzulegen.
Unter Berücksichtigung des Verkehrs sind die Messrohre
nach
erfolgter Vermessung zu ziehen, die Hohlräume zu
verfüllen und
zu verdichten, sowie die Lieferung und Beseitigung der
Rohre
einzurechnen.
Bei Abschnitten der Horizontalspülbohrung erfolgt die
Bestandsvermessung im Beisein des Bohrmeisters,
einschl. der
Übergabe des Bohrprotokolls mit Stations- und
Tiefenangabe
bezogen auf die Leitungstrassierung.

Die Anfertigung von vermassten Hausanschlussskizzen
und das
Einholen der Standortbestätigungen von den
Grundstückseigentümern vor Ausführung der Arbeiten zur
Lage
und Tiefenlage der Hausanschlussleitungen ist in den
Einheitspreis einzurechnen.
Die Hausanschlussskizzen sind sofort nach nach der
Herstellung des jeweiligen Hausanschlusses
einschließlich der
Standortbestätigung zu übergeben. Die Originale sind
mit der
Schlussrechnung lückenlos zu übergeben.

Knotenpunkte sind digital zu fotografieren, Übergabe
auf
USB.Stick,

Folgende Unterlagen sind zur Bestandsplanerarbeitung
an das
Vermessungsbüro zu übergeben.

1.  Hausanschlussskizzen
2.  Einmessung der Abzweiger vom AN bei
Kanalbauarbeiten
  wenn Einmessung im offenen Graben durch das
Vermessungsbüro nicht möglich ist.
3.  Bohrprotokolle bei Horizontalspülbohrung
4.  Knotenpunkte der Armaturen bei Druckrohrleitungen
Menge: 1,000 psch

**1.8.2 Bestandsdokumentation**
für Straßenbauarbeiten, Wasser- und Abwasserleitungen
nach
gült. DIN-Vorschriften und Forderung des Betreibers,
- Bautagebuch
- Herstellerbescheinigungen
- Qualitätsnachweise der Baustoffe und Materialien wie
  Eignungsprüfungen für ungebundene Tragschichten,
  Erstprüfungen für Asphaltschichten sowie
  Eigenüberwachung des AN,
- Verdichtungsnachweise gemäß ZTV E-StB
- Protokolle der Dichtigkeitsprüfung, einschl.
  Datenblatt Druckschreiber
- Hygienische Freigabe der Trinkwasseranlage einschl.
  Untersuchungsbefund mit Analyse durch Gesundheitsamt
- Detailzeichnungen der Knotenpunkte
- Hausanschlusskarten
- Dokumentation der HSBV/HDD-Bohrungen einschl.
  Nachweis Bohrspülung-, zusätze, deren Entsorgung
sowie
  aller Bohrprotokolle mit Spülungsmenge und -drücke,
- Lieferscheine und Wiegekarten aller ein- und
ausgebauten
  Materialien
- Abnahmeprüfzeugnis 3.2 nach DIN EN 10204 und
  Lieferschein für die Baustelle für die GGG-Druckrohre
- Entsorgungsnachweise
- Nachweis der Übergabe aller erforderlichen
Unterlagen an
  das Planungsbüro zur Erstellung  der Bestandspläne

Übergabe der Bestandsdokumentation auf USB-Stick oder
Festplatte an AG.
Menge: 1,000 psch

**1.8.3 Fotodokumentation**
für Trinkwasserleitung,aller Knotenpunkte und aller
wichtigen
Einbauten der Baumaßnahme in digitaler Form mit
folgendem
Leistungsumfang:
- Rohrgraben, Baugruben mitr Bezug auf die Gleisanlagen
  der DB AG
- 3 Bilder je Knotenpunkt/Einbindung/Schachtbauwerk
- 3 Bilder je Hausanschluss/Abzweig/Anbohrarmatur/
  Rohrenden, Übersicht,
- alle Muffenschweißverbindungen, Zugsicherungen und
  Formstücke, Abzweiger, Unterstürze
- Wasserhaltungen, Bodenaustausch, Hindernisse,
  Abweichungen
Bildauflösung mind. 3,2 Mio Pixel,
Datenformat JPEG,
Übergabe der Bilddateien auf USB-Stick oder Festplatte,
Bilddateien sind so zu benennen das eine eindeutige
Zuordnung
zur Baustelle und einzelnem Knotenpunkt gewährleistet
ist.
Menge: 1,000 psch

**1.8.4 Bauvermessung - Erstabsteckung DRL**
Die Erstabsteckung der Hauptachsen der
Druckrohrleitungen ist
durch ein zugelassenes Vermessungsbüro ausführen
zulassen.
Die Zulassung ist dem AG vor Ausführung vorzulegen.
Menge: 1,000 psch

### Bereich 2 Erd- und Rohrleitungsbau TW-HL

#### Titel 2.1 Erd- und Wiederherstellungsarbeiten

*Hinweis*
Für durch den AN zu liefernde und einzubauende Stoffe
ist
durch den AN der lückenlose Nachweis für die Qualität
und
Quantität der Baustoffe über Lieferscheine und
Wiegekarten
zu erbringen und im Zusammenhang mit der Rechnungslegung den jeweiligen Aufmaßen beizufügen.
Aus den Nachweisen muss eindeutig die Zuordnung zu der
Baustelle erkennbar sein.

**2.1.1 RG TWL DN 400, senkrecht, T bis 2,25m, Hb 3**
Boden der Gräben für Trinkwasserleitung DN 400 GGG,
nach DIN 4124, DIN EN 805
profil- und gefällegerecht ausheben,
nach Abtrag der Oberflächenbefestigung,
mit senkrechten Wänden,
Verbau mit Grabenverbaugerät, Verbau wird gesondert
vergütet, ,
seitlich lagern, verdrängter Erdaushub auf Lagerplatz
des AN
zwischenlagern einschl. aller Tranporte und
Ladevorgänge,
Verfüllen und Verdichten nach ZTV-Bedingungen und
Richtlinien für Aufgrabungen in Verkehrsflächen
(ZTVA-StB)

Aushubtiefe:  über 1,75 m bis 2,25 m
lichte Sohlbreite: über 0,80 m bis 1,00 m

Bodenverdrängung  bis 10%
verdrängter Boden wird Eigentum des AN,
Boden aus der Bereitstellungsfläche laden, fördern und
einer
Wiederverwertung zuführenund einschl. Nachweis und
Dokumentation.

Offene Wasserhaltung bis zu einer Pumpenleistung von
1m³/h
je m Baugrube bei 5 m geodätischer Förderhöhe wird
nicht
gesondert vergütet. Einzurechnen sind die Kosten für
das
Vorhalten sämtlicher Geräte, für die Beseitigung des
anfallenden Oberflächenwassers sowie aller Leistungen
und
Nebenleistungen.

Abgerechnet wird nach der Länge des Rohrgrabens
gemessen
in der Achse der Leitung.

vorwiegend Homogenbereich 3  (A,SE, SU),
- LAGA Einbauklasse Z1.2
- Abfallschlüssel 17 05 04
- EBV-Kategorie bis  BM/BG-F1
Menge: 140,000 m

**2.1.2 Kopfloch, Baugrube, T bis 2,25 m, Hb 3**
wie Pos. 2.1.1, jedoch
Kopfloch, Baugrube herstellen, im Bereich der
Anschluss- und
Umschlusspunkte in Maschinen-, Handaushub freilegen,
für Umschluss/Anschluss an vorhandenes Anlagenbestand
Trinkwasser, Erschwernisse durch vorh. Anlagenbestand,
Baugrube entsprechend den statischen Erfordernissen und
anerkannten Regeln der Technik sichern.

Rohrleitungen bis DN 400
Abmessungen: ca. 2,5 x 1,5 m,
Aushubtiefe: über 1,75 m bis 2,5 m

Bodenverdrängung  100%
verdrängter Boden wird Eigentum des AN,
Boden laden, auf Bereitstellungsfläche des AN
verbringen,
zwischenlagern und zu Lasten des AN beseitigen
einschl. aller
Lade- und Förderarbeiten, Transporte sowie Nachweis und
Dokumentation

vorwiegend Homogenbereich 3  (A,SE, SU),
- LAGA Einbauklasse Z1.2
- Abfallschlüssel 17 05 04
- EBV-Kategorie bis  BM/BG-F1
Menge: 1,000 Stck

**2.1.3 RG TWL DN 400, senkrecht, T bis 2,25m, Hb 3/4**
Boden der Gräben für Trinkwasserleitung DN 400 GGG,
nach DIN 4124, DIN EN 805
profil- und gefällegerecht ausheben,
nach Abtrag der Oberflächenbefestigung,
mit senkrechten Wänden,
Verbau mit Grabenverbaugerät, Verbau wird gesondert
vergütet, ,
seitlich lagern, verdrängter Erdaushub auf Lagerplatz
des AN
zwischenlagern einschl. aller Tranporte und
Ladevorgänge,
Verfüllen und Verdichten nach ZTV-Bedingungen und
Richtlinien für Aufgrabungen in Verkehrsflächen
(ZTVA-StB)

Aushubtiefe:  über 1,75 m bis 2,25 m
lichte Sohlbreite: über 0,80 m bis 1,00 m

Bodenverdrängung  bis 10%
verdrängter Boden wird Eigentum des AN,
Boden aus der Bereitstellungsfläche laden, fördern und
einer
Wiederverwertung zuführenund einschl. Nachweis und
Dokumentation.

Offene Wasserhaltung bis zu einer Pumpenleistung von
1m³/h
je m Baugrube bei 5 m geodätischer Förderhöhe wird
nicht
gesondert vergütet. Einzurechnen sind die Kosten für
das
Vorhalten sämtlicher Geräte, für die Beseitigung des
anfallenden Oberflächenwassers sowie aller Leistungen
und
Nebenleistungen.

Abgerechnet wird nach der Länge des Rohrgrabens
gemessen
in der Achse der Leitung.

vorwiegend Homogenbereich 3 über 4
(A,SE, SU über SU*/ST/TL),
- LAGA Einbauklasse Z1
- Abfallschlüssel 17 05 04
- EBV-Kategorie bis  BM/BG-F1
Menge: 65,000 m

**2.1.4 Kopfloch, Baugrube, T bis 3,0 m, Hb 3/4**
wie Pos. 2.1.3, jedoch
Kopfloch, Baugrube herstellen, im Bereich der
Anschluss- und
Umschlusspunkte in Maschinen-, Handaushub freilegen,
für Umschluss/Anschluss an vorhandenes Anlagenbestand
Trinkwasser, Erschwernisse durch vorh. Anlagenbestand,
Baugrube entsprechend den statischen Erfordernissen und
anerkannten Regeln der Technik sichern.

Rohrleitungen bis DN 400
Abmessungen: ca. 3,0 x 2,5 m,
Aushubtiefe: über 2,5 m bis 3,0 m

Bodenverdrängung  100%
verdrängter Boden wird Eigentum des AN,
Boden laden, auf Bereitstellungsfläche des AN
verbringen,
zwischenlagern und zu Lasten des AN beseitigen
einschl. aller
Lade- und Förderarbeiten, Transporte sowie Nachweis und
Dokumentation

vorwiegend Homogenbereich 3 über 4
(A,SE, SU über SU*/ST/TL),
- LAGA Einbauklasse Z1
- Abfallschlüssel 17 05 04
- EBV-Kategorie bis  BM/BG-F1
Menge: 2,000 Stck

**2.1.5 Grabenverbau T bis 2,50 m, Sohlenbr. bis 1,0 m**
Senkrechter Grabenverbau mit Grabenverbaugerät DIN
4124,
Grabentiefe über 1,75 m bis 2,5 m
Breite der Sohle zwi. den Bekleidungen: über 0,8 bis
1,0 m
Plattenverbau Fa. Krings, Typ KS 60
oder gleichwertiger Art:

gewählt:
Art des Verbaus: '....................'
Art Verbauverfahrens: '....................'
Prüfkennzeichen: '....................'

inkl. Stirnverbau herstellen und wieder rückbauen.
Abgerechnet wird die Länge, gemessen in der Achse des
Verbaus je Grabenwand.
Menge: 410,000 m

**2.1.6 Baugrubenverbau T bis 2,50 m, Sohlenbr. 1,50 m**
wie Pos. 2.1.5, jedoch Verbau für Baugrube,
mit Behinderung durch vorhandenen Anlagenbestand
Abmessungen Baugrube ca. 2,50 m x 1,50 m
Tiefe über 1,75 m bis 2,50 m

gewählt:

Art des Verbaus: '....................'

Art Verbauverfahrens: '....................'

Prüfkennzeichen: '....................'

inkl. Stirnverbau herstellen und wieder rückbauen.
Abgerechnet wird die Länge, gemessen in der Achse des
Verbaus je Grabenwand.
Menge: 8,000 m

**2.1.7 Baugrubenverbau T bis 3,00 m, Sohlenbr. 2,50 m**
wie Pos. 2.1.5, jedoch Verbau für Baugrube,
mit Behinderung durch vorhandenen Anlagenbestand
Abmessungen Baugrube ca. 2,50 m x 2,50 m
Tiefe über 2,00 m bis 3,00 m

gewählt:

Art des Verbaus: '....................'

Art Verbauverfahrens: '....................'

Prüfkennzeichen: '....................'

inkl. Stirnverbau herstellen und wieder rückbauen.
Abgerechnet wird die Länge, gemessen in der Achse des
Verbaus je Grabenwand.
Menge: 22,000 m

**2.1.8 Zulage Bodenverdrängung RG > 10 %**
Zulage für Rohrgräben Pos. 2.1.1/2.1.3 für
Bodenverdrängung
über 10 %,
Boden auf Bereitstellungfsfläche des AN zwischlagern,
laden,
fördern und entsprechend Kreislaufwirtschaftsgesetz
verwertenb bzw. entsorgen, einschl. Nachweis und
Dokumentation sowie aller Gebühren und Auslagen
Menge: 280,000 to

**2.1.9 Zulage Aushub Z2**
Zulage zu den Rohrgrabebpositionen für Aushub und
Entsorgung für Böden der LAGA-Zuordnungsklasse 2,
EBV-Kategorie bis  BM/BG-F2
stark mit durch Bauschutt versetzte Böden,
Zulage umfasst alle anfallenden Mehr- und Minderkosten
einschl. der erforderlichen Deponie- und
Entsorgungs-gebühren,
Abrechnung erfolgt auf Nachweis nach Wiegekarte der
Deponie
Menge: 30,000 to

**2.1.10 Zulage Grundwasserabsenkung**
Rohrgraben mit Behinderung durch
Grundwasserabsenkungseinrichtungen
einschl. aller Erschwernisse für Erd- und
Verbauarbeiten,
als Zulage zu den Rohrgrabenpositionen,
berechnet wird der Mehraufwand
Menge: 60,000 m

**2.1.11 Zulage Rohr-, Kabelbegleitung**
Rohrgraben, Baugrube mit Behinderung durch vorhandene,
parallel verlaufende Ver- und Entsorgungsleitungen
und/oder
Kabel einschl. aller Erschwernisse für Erd- und
Verbauarbeiten,
als Zulage zu den Rohrgraben-, Verbaupositionen,
berechnet wird der Mehraufwand
Menge: 45,000 m

**2.1.12 Rohrauflager DN 400**
Füllmaterial in der Leitungszone
für Auflager von Rohrleitungen DN 400
untere und obere Bettungsschicht,
in Rohrgräben,
profilgerecht mit vom AN zu liefernden Stoffen
Stoff:  Kiessand 0/20 mm
Verdichten, nach den ZTV-Bedingungen und
Richtlinien für Aufgrabungen in Verkehrsflächen
(ZTV-StB)
Schichtdicke:  15 cm
liefern und fachgerecht einbauen
Menge: 215,000 m

**2.1.13 Rohrauflager DN 150**
Füllmaterial in der Leitungszone
für Auflager von Rohrleitungen DN 150
untere und obere Bettungsschicht,
in Rohrgräben,
profilgerecht mit vom AN zu liefernden Stoffen
Stoff:  Kiessand 0/20 mm
Verdichten, nach den ZTV-Bedingungen und
Richtlinien für Aufgrabungen in Verkehrsflächen
(ZTV-StB)
Schichtdicke:  15 cm
liefern und fachgerecht einbauen
Menge: 10,000 m

**2.1.14 Einbettung Rohrleitung DN 150**
Füllmaterial in der Leitungszone
für Einbettung von Rohrleitungen DN 150
profilgerecht mit vom AN zu liefernden Stoffen
Stoff:  Kiessand 0/20 mm
verdichten, nach den ZTV-Bedingungen und
Richtlinien für Aufgrabungen in Verkehrsflächen (ZTVA-StB)
Schichtdicke:  60 cm
liefern und fachgerecht einbauen
Menge: 10,000 m

**2.1.15 Austauschboden, Füllmaterial**
Füllmaterial für Einbettung Rohrleitung DN 400 GGG bzw.
Bodenaustausch
profilgerecht mit vom AN zu liefernden Stoffen
Stoff:  tragfähiger, nichtbindiger Boden der
  Gruppe SE, SI nach DIN 18186 mit Cu >4
  Verdichtbarkeitsgruppe V1
  EBV-Kategorie BM/BG-0
Verdichten, nach den ZTV-Bedingungen und Richtlinien
für
Aufgrabungen in Verkehrsflächen (ZTV A-StB)
liefern und lagenweise fach- und gefällegerecht
einbauen,
nur auf Anweisung des AG.
Menge: 200,000 m3

**2.1.16 Suchschachtung, T bis 1,75m**
zum Auffinden der vorhandenen Kabel, Leitungen
in Maschinen-, Handschachtung herstellen,
bis zu einer Tiefe von 1,75 m
nach DIN 4124, DIN EN 805
inkl. alle Nebenarbeiten und Erschwernisse, wie z. B.
der
eventuellen Wasserhaltung und Wiederherstellen entsprechend dem vorgefundenen Zustand,

Bodenklasse 2 - 5
Menge: 25,000 m

**2.1.17 Suchschachtung, T bis 3,00m**
wie Pos. 2.1.16, jedoch
Tiefe über 1,75 m bis 3,00 m
einschl. Verbau entsprechend den Unfallverhütungsvorschriften und DIN-Normen nach Wahl des AN entsprechend
geologischen und statischen Erfordernissen,
Mischverbau ist in den EP einzukalkulieren,
Verbau wird nicht gesondert vergütet,

Bodenklasse 2 - 5
Menge: 10,000 m

**2.1.18 Oberboden abtragen Vegetation**
Oberboden mit Grasnarbe i.M. 0,30 cm dick
von Grünflächen abtragen, getrennt von anderen
Bodenaushub lagern sowie Wiedereinbringung,
Schutz der angrenzenden Flächen für Lagerung Erdaushub,
in Teilflächen
Menge: 955,000 m2

**2.1.19 Aufbruch Bankettbefestigung, entsorgen**
aus Vegetationstragdeckschichtmaterial,
mit Grasnarbe
Schichtdicke bis 30 cm
in Teilflächen, in Rohrgrabenbreite aufnehmen und
fachgerecht
entsorgen, Entsorgungsnachweis ist beizubringen.
Die Erschwernisse durch Einbauten wie
Schächte, Einläufe, Schieber, Verkehrszeichen u.ä.
werden nicht gesondert vergütet.
Menge: 60,000 m2

**2.1.20 Wassergebundene Straßendecke aufnehmen**
Wassergebundene Straßendecke (Rütteldecke) und Bankette
Einbaudicke ca. 30 cm aufnehmen, laden und entsorgen.
Menge: 50,000 m²

**2.1.21 Asphaltbefestigung trennen, D 10 - 15 cm**
Asphaltbefestigung geradlinig trennen,
im Anbaubereich längs- bzw. quer zur Fahrbahnachse,
Dicke der Asdphaltbefestigung 10 bis 15 cm
Menge: 17,000 m

**2.1.22 Asphalt aufnehmen,. D 10 - 15 cm**
Asphaltdecke aufbrechen bzw. fräsen, aufnehmen,
Fläche = Fahrbahn
Anschlusskante geradlinig auf Frästiefe herstellen.
Der Schnittabstand darf maximal 15 mm betragen
Asphalt in gesamter Stärke fräsen
Frästiefe über 10 cm bis 15 cm
Fläche = Fahrbahn
Erschwernisse durch vorhandene Straßenkappen und
Schachtabdeckungen,
in Teilflächen, mehrmalige Anfahrt entsprechend
Teilabschnitten und Bauablaufplan des AN ist
einzukalkulieren,
zum Anschluss von Decken aus Asphalt,
loses Aufbruchgut, anfallende Stoffe beseitigen zu
Lasten des
AN entsprechend den gesetzlichen Bestimmungen
Kreislaufwirtschaftsgesetz und RuVA-StB,
Verwertungsklasse A, Verwertungsnachweis ist
beizubringen,
Herstellen der provisorischen Befahrbarkeit für
Sicherstellung
des Anliegerverkehrs mit dem Aufbruchgut oder vom AN zu
liefernden gleichwertiger Befestigung einschl.
Beseitigen ist
einzukalkulieren.
Menge: 15,000 m2

**2.1.23 Zulage Verwertungsklasse B,**
Zulage für Ausbauasphalt bzw. Straßenbaustoffe,
Verwertungsklasse B  gemäß RuVA-StB
Nachweis dem AG übergeben, bzw. inkl. Dokumentation.
Schadstoffbelastung gemäß Analyseergebnis.
einschl. aller Transporte und Entsorgungskosten- und
gebühren,
abgerechnet wird der Menhraufwand gegenüber
Verwertungsklasse A
Menge: 1,000 t

**2.1.24 Zulage Verwertungsklasse C,**
Zulage für Ausbauasphalt bzw. Straßenbaustoffe für
Verwertungsklasse C  gemäß RuVA-StB
Nachweis dem AG übergeben, bzw. inkl. Dokumentation.
Schadstoffbelastung gemäß Analyseergebnis.
einschl. aller Transporte und Entsorgungskosten- und
gebühren,
abgerechnet wird der Menhraufwand gegenüber
Verwertungsklasse A
Menge: 1,000 t

**2.1.25 Aufbruch Pflasterdecke, BS, Armaturenstandorte**
Pflasterdecke aus Betonsteinpflaster aller Art,
als Flächenbefestigung für Armaturenstandorte
verlegt in Sandbett, vorsichtig aufbrechen und
aufnehmen
einschl. Bettungsmaterial,
in Teilflächen,
Aufbruch der Tragschicht sowie der Umrandungssteine
durch
TB wird nicht gesondert vergütet.
Abbrtuchgut beseitigen zu Lasten des AN entsprechend
den
gesetzlichen Bestimmungen
(Kreislaufwirtschaftsgesetz),
Verwertungsnachweis ist beizubringen.
wird gesondert vergütet,,.
Menge: 6,000 m2

**2.1.26 Aufbruch ungeb. Tragschicht Fb, bis 20 cm**
ungebundene Tragschicht aufnehmen, aus Baustoffgemisch,
in Fahrbahnen, Fahrbahnneben- und Parkflächen
Schichtdicke i.M. 15 cm bis 20 cm,
in Teilflächen,
Einstufung BM/BG-0*
Aufbruchgut wird von AN übernommen und ist
umweltgerecht
entsprechend EBV einer Wiederverwendung zuführen,
Wiederverwendung auf Baustelle ist ausgeschlossen.
Menge: 65,000 m2

**2.1.27 Rekultivierungsarbeiten Vegetation**
Andecken Oberboden mit Grasnarbe, seitlich lagernd,
Rekultivierungsarbeiten der in Anspruch genommenen
Grünflächen, in Teilflächen,
Beseitigung von Fahrspuren, Boden auflockern, glatt
harken,
Überschussboden sowie Steine und sonstiger Unrat wird
Eigentum des AN und ist fachgerecht zu entsorgen.
Menge: 955,000 m2

**2.1.28 Mutterboden liefern/andecken**
Mutterboden, aussortiert und gesiebt, liefern, abladen,
transportieren und auf Gelände verteilen und andecken,
Auftragsdicke i.M. 0,10 m
Menge: 250,000 m2

**2.1.29 Grasansaat**
Graasansaat auf allen nicht überbauten Flächen
einschl. der
Böschungen. Die Geländeoberfläche eben und feinkrümelig
auffräsen, abharken und nach dem Einbringen der
Grassaat
abwalzen, mehrmalig bewässern einschl. Pflege bis zur
Begrünung sowie des 1. Schnittes.
Die Samenzusammensetzung ist vorher mit der örtlichen
Bauleitung abzustimmen.
Es sollen nur solche Grassamen zur Aussaat kommen,
die neben einer starken Wurzelbildung von niedrigem
Wuchs sind (20 % Anteil weißer Klee).
Unkraut, Steine > 5 cm und sonstiger
Unrat entfernen,
Rasenfertigstellungspflege (Beregnung 20-30 l/m² u.
Woche)
insgesamt 3 x mähen bei einer Wuchshöhe von 5 - 8 cm,
Schnitthöhe 3 - 4 cm, Schnittgut aufnehmen und
abfahren.
Zeitpunkt und Anzahl der Arbeitsgänge nach Absprache
mit dem Auftraggeber.
Menge: 250,000 m2

**2.1.30 Untere Schicht des Banketts profilgerecht herstellen**
Querneigung wie obere Schicht des Banketts herstellen,
frostunempfindliches Material liefern,
Einbau in Rohrgrabenbreite,
Einbaudicke bis 15 cm,
Verformungsmodul EV2 min. 80 MPa,
Verdichtungsgrad DPr min. 97 %
Die Erschwernisse durch Einbauten wie
Schächte, Einläufe, Schieber, Verkehrszeichen u.ä.
werden nicht gesondert vergütet.
Menge: 60,000 m2

**2.1.31 Bankett profilgerecht herstellen**
mit Querneigung 12% am tiefliegenden und 6 %
Querneigung
am hochliegenden Fahrbahnrand,
aus Vegetationstragdeckschichtmaterial,
Grobes Gesteinskörnungsgemisch 2/32,
Kategorie C90/3, mit Oberboden mischen,
Verhältnis Gesteinskörnungen/Oberboden 90:10,
(Zentralmischverfahren),
Saatgutmischung RSM 5.1
Saatgutmenge 25 g/m²
in Baustoffgemisch einmischen,
Einbau in Rohrgrabenbreite ols obere Schicht des
Banketts,
Einbaudicke 22 cm
Einbau 2 cm tiefer als Fahrbahnoberkante
Die Erschwernisse durch Einbauten wie Schächte,
Einläufe,
Schieber, Verkehrszeichen u.ä. werden nicht gesondert
vergütet.
Menge: 60,000 m2

**2.1.32 Profilierung/Räumung Straßengraben,-böschung**
Böschung profilieren, Gräben ausräumen und
profilgerecht
entsprechend ursprünglichen Zustand wieder herstellen
mittlere Aushubmenge über 0,10 bis 0,25 m³/m
Räumgut wird Eigentum des AN und ist fachgerecht zu
entsorgen, Entsorgungsnachweis ist beizubringen,
Menge: 50,000 m

**2.1.33 Planum herstellen**
Planum für den Einbau des Fahrbahn- bzw. Gehwegoberbaus
herstellen und verdichten
in Teilflächen.
Die zulässige Abweichung von der Sollhöhe beträgt +/-
2 cm.
Menge: 65,000 m2

**2.1.34 Frostschutzschicht Fb, Bk 1,0**
Frorstschutzschicht ZTV SoB-StB,
Belastungsklasse Bk 1,0  RStO/ ZTV A-StB 12,
in Fahrbahnen,
in Teilflächen,
Anforderungen an Mineralstoffgemische
entsprechend ZTV SoB-StB,
Verdichtungsgrad DPr mind. 103 %,
Verformungsmodul EV2 mind. 120 MN/m²,
aus Baustoffgemisch für Frostschutzschicht,
ohne RC-Baustoffe,
Körnung 0/32 mm,
Schichtdicke:  26 cm
Feinanteil Kategorie UF 3, im eingebauten Zustand max.
5 % Feinanteile,
abgerechnet wird nach Auftragsprofilen, einschl.
Materialnachweis sowie Eigenüberwachungsprüfungen
liefern und fachgerecht herstellen.
Menge: 15,000 m2

**2.1.35 Schottertragschicht Fb, Bk 1,0**
Schottertragschicht ZTV SoB-StB,
Belastungsklasse Bk 1,0 RStO/ ZTV A-StB 12,
in Fahrbahnen,
in Teilflächen,
Anforderungen an Mineralstoffgemische
entsprechend ZTV SoB-StB,
Verdichtungsgrad DPr mind. 103 %,
Verformungsmodul EV2 mind. 150 MN/m²,
aus Baustoffgemisch für Schottertragschicht,
ohne RC-Baustoffe,
Körnung 0/32 mm,
Schichtdicke:  15 cm
Ungleichförmigkeitszahl U mind. 13,
abgerechnet wird nach Auftragsprofilen, einschl.
Materialnachweis sowie Eigenüberwachungsprüfungen
liefern und fachgerecht herstellen.
Menge: 15,000 m2

**2.1.36 Rückschnitt Fahrbahndecke**
Rückschnitt der gebundenen Tragschicht um 15 cm,
Ausführung mit Fugenschneidgerät, Aufbrechen,
anfallende
Stoffe, loses Aufbruchmaterial beseitigen zu Lasten
des AN,
in Teillängen, mehrmalige Anfahrt entsprechend
Teilabschnitten
ist einzukalkulieren.
Menge: 18,000 m

**2.1.37 Asphalttragschicht AC 22 TN einbauen, Bk 1,0**
Asphalttragschicht nach ZTV Asphalt-StB,
Belastungsklasse 1,0  RStO 12,
in Fahrbahnen
aus Asphalttragschichtmischgut AC 22 T N
ohne RC-Baustoffe,
DIN EN 13108, TL Asphalt-StB 07, TP Asphalt-StB
Einbaudicke = 10 cm
Bindemittel = 50/70
in Teilflächen herstellen, abgerechnet wird nach
Auftragsprofilen.
Anlieferung des Asphaltmischguts in thermoisolierten
Transportbehältern,
Handeinbau ist einzukalkulieren
Menge: 18,000 m2

**2.1.38 Asphaltdeckchicht AC 8 DN einbauen, Bk 1,0**
Asphaltdeckschicht nach ZTV Asphalt-StB,
Belastungsklasse 1,0 RStO 12,
in Fahrbahnen
aus  Asphaltbeton für Deckschichten AC 8 D N
DIN EN 13108, TL Asphalt-StB 07, TP Asphalt-StB
Einbaudicke = 4 cm
Bindemittel = 70/100
einschl. der erforderlichen Reinigungsarbeiten und
Binde-/
Haftmittel sowie aller Nebenarbeiten und Erschwernisse,
abgerechnet wird nach Auftragsprofilen
Handeinbau ist einzukalkulieren
Menge: 18,000 m2

**2.1.39 Fugenschnitt Asphaltdeckschicht**
Fugenschnitt Asphaltdecke herstellen,
Längs- und Querfuge,
Dicke der Aspahltdeckschicht = 4 cm
in Teillängen, mehrmalige Anfahrt entsprechend
Teilabschnitten
ist einzukalkulieren.
Schnittgut beseitigen zu Lasten des AN entsprechend den
gesetzlichen Bestimmungen
(Kreislaufwirtschaftsgesetz),
Verwertungsnachweis ist beizubringen.
Menge: 18,000 m

**2.1.40 Anschluss als Fuge mit Fugenmasse**
Anschluss als Fuge mit Fugenmasse herstellen.
Längs- und Querfuge,
in der Aspahltdeckschicht herstellen,
Dicke Asphaltdeckschicht = 4 cm
mit heiß verarbeitbarer Fugenmasse, Typ N 2,
einschließlich
zugehörigem und zuvor aufgetragenem Voranstrichmittel.
in Teillängen, mehrmalige Anfahrt entsprechend
Teilabschnitten
ist einzukalkulieren,
Menge: 18,000 m

**2.1.41 Abstumpfungsmaßnahme durchführen**
Abstumpfungsmaßnahme zur Erhöhung der Anfangsgriffigkeit durch gleichmäßiges Aufbringen und Einwalzen von
Abstreumaterial durchführen.
Nicht gebundenes Material aufnehmen und der
Verwertung nach Wahl des AN zuführen.
Abstreumaterial = Lieferkörnung 1/3.
Aus Gestein wie grobe Gesteinskörnung in
Asphaltdeckschicht.
Abstreumenge 1,0 kg/m2.
Maschinell aufstreuen.
Menge: 18,000 m2

**2.1.42 Wassergebundene Decke liefern und herstellen**
Wassergebundene Decke gemäß RLW 99 liefern und
herstellen,
Aufbau: 20 cm Kiestragschicht 0/45,
 gemäß ZTV LW 16
 5 cm Deckschicht Splitt-Sand-Gemisch 0/11 mm,
gemäß ZTV LW 16
Alle Schichten sind unter optimalem Wassergehalt
einzubauen
und bis zu Standfestigkeit zu verdichten.
Einzurechnen im EP ist die Wiederherstellung der
Bankette.
Die Abrechnung erfolgt nach Regelquerschnitt der
Rohrgräben.
Menge: 50,000 m²

**2.1.43 Ausbesserung Fahrbahndecke SD**
wie Pos. 2.1.42, jedoch
Wassergebundene Decke gemäß RLW 99 liefern und für
Ausbesserung an vorhandener Wegebefestigung zur
Sicherstellung Baustellenzufahrt bzw. Ausbessung
infolge
Bauarbeiten fachgerecht herstellen,
Die Abrechnung erfolgt nach Wiege-, Lieferschein
Menge: 120,000 to

**2.1.44 provisorischer Deckenschluss**
der Baugruben, Rohrgräben
Art der Befestigung: Betonrechteckplaster
fachgerecht einschl. Unterbau herstellen sowie
Rückbau und Beseitigung nach Abschluss der
Umbindearbeiten
Menge: 15,000 m2

**2.1.45 Höhenanpassung EBG/Straka**
Einbaugarnituren sowie Straßenkappen der
Absperrarmaturen
auf endgültige Höhe bringen,einschl. Anpassen der
Oberflächen
an Straßenkappen
einschl. aller Nebenarbeiten und Erschwernisse,
abgerechnet wird je Absperrarmatur, mehrmaliges
anpassen
entsprechend Baufortschritt ist einzukalkulieren.
Menge: 9,000 Stck

**2.1.46 Betondecke Schieberkreuze, F > 3 bis 5 m²**
Umpflasterung für Schieberkreuze als ebene Betonfläche
aus
unbewehrten Normalbeton, DIN 1045-1, C20/25  XC4  XF1
herstellen, in Teilflächen,
Dicke der Betonfläche: 20 cm
Größe der Betonfläche: über 3,0 bis 5,0 m²
Schalung der Fläche umlaufend aus Schalungssteinen aus
Beton, Abmessungen ca. 50xx25x17,5 cm, Steine mit Beton
verfüllen.
Einschl. aller Schalungs-, Erd-, und Fundamentarbeiten,
Bodenaushub bis 0,35 m Tiefe, Herstellen des Planums
sowie
einer Schottertragschicht aus Splitt-Sand-Gemisch sowie
Einpassen der Straßenkappen der Armaturen.
Überschussboden beseitigen zu Lasten des AN
entsprechend
den gesetzlichen Bestimmungen
(Kreislaufwirtschaftsgesetz),
Verwertungsnachweis ist beizubringen,
Menge: 1,000 Stck

**2.1.47 Umpflasterung Straßenkappen, MP/BP**
Pflasterdecke ZTVP-StB für Umpflasterung Straßenkappen
der
Einbauarmaturen mit Mosaik- und Betonpflastersteinen,
Straßenkappen mit Mosaikpflaster aus Naturstein DIN EN
1342
umpflastern, in Reihen, mit versetzten Fugen,
Tragschicht aus 15 cm verdichtetem Kiessand,
Bettung satt in Mörtelbett, Pflasterfugen verfüllen mit
Fugenmörtel
weiters Ausflastern mit Betonpflastersteinen,
Recheckpflaster DIN EN 1338,
Maße 20/10/8 cm,
in Reihen, mit versetzten Fugen,
Tragschicht aus 15 cm verdichtetem Kiessand,
Bettung aus Sand, Körnung 0/2, Dicke 4 cm
Pflasterfugen einschlämmenn mit Natursand,
Einfassung mit Tiefbordsteine DIN EN 1340,
Maße DIN 483, Form TB 100/8/30 cm,
Bordsteine engfugig verlegen mit Bettung und
einseitiger
Rückenstütze, Bettung und Rückenstütze DIN 18318 aus
Beton
C12/15 DIN EN 206-1, einschl. aller
erforderlichen Nebenarbeiten fachgerecht verlegen.
Das Einpassen von Steinen und Borden ist einzurechnen,
abgerechnet wird je Stck. Straßenkappe.
Menge: 4,000 Stck

#### Titel 2.2 Rohrvortriebsarbeiten TW-VL

*Hinweis*
Für die Leitungsverlegung der Trinkwassehauptleitung
sind nur
Bohranlagen einzusetzen, die in der Lage sind mind.
165 m
Druckrohrleitung DN 400 GGG TIS-K unter den vorhandenen
geotechnischen Bedingungen in einer Länge zu verlegen.
Die
Verlegung der Trinkwasserhauptleitung erfolgt in den
Abschnitten der Horizontalspülbohrungen im Mittel mit
einer
Erdüberdeckung von 2,50 m und gem. anliegenden
Längsschnitt Anlage 4, Blatt 4.

Die Leitungsverlegung im Horizontalspülbohrverfahren
hat so zu
erfolgen, dass bei dem Zusammenschluss der einzelnen
Rohrstränge der Teilbohrungen in den Montagebaugruben
keine unplanmäßigen  Hoch- bzw. Tiefpunkte  sowie keine
zusätzlichen Formstücke zur höhenmäßigen Anpassung, wie
MMK-Stücke u.d.gl. benötigt werden. Erforderliche
Mehrauf-wendungen aller Art für die Herstellung einer
waagerechten Rohrstrangverbindung der Teilbohrungen
sind in
den jeweiligen Einheitspreis einzukalkulieren.

Die zulässigen Zugkräfte und Abwinkelbarkeiten für GGG
Druckrohre DN 400 Verbindung sind DVGW-GW 321 Anlage 1
zu entnehmen.

Die Ausführung der Horizontalspülbohrungen hat unter
Berücksichtigung des DVGW-Arbeitsblattes GW 321 zu
erfolgen.

Die eingesetzte Bohremulsion muss für den Einsatz in
der
Trinkwasserschutzzone II geeignet sein. Ein
entsprechender
Nachweis ist vor Baubeginn beizubringen.

**2.2.1 HSBV TWL DN 400 GGG, Hb 3/4**
Einbau einer Trinkwasserleitung DN 400 GGG mit
formschlüssiger Muffenverbindung TIS-K in geschlossener
Bauweise mittels gesteuerter Horizontalspülbohrtechnik,
einschließlich:
- Baustelleneinrichtung für die Bohrtechnik,
- Herstellen und Wiederverfüllen der Start-, Zwischen-
und
  Zielgruben entsprechend ZTVA-StB in erforderlicher
Größe,
  befestigte Oberflächen werden gesondert abgerechnet,
- Pilot- und Aufweitbohrungen inkl. aller hierfür
  notwendigen Nebenarbeiten
- Ortung des Spülbohrkopfes im Abstand von mind. 3,00 m
- Lieferung, Herstellung und Aufbereitung der
Stützflüssigkeit
  entsprechend den vorherrschenden Boden- und
Wasserverhältnissen, sowie  Verfüllen von entstandenen
Hohlräumen,
  Entsorgung der Stützflüssigkeit wird gesondert
vergütet,.
- Einziehen der Medienrohre einschl. An -und
Abtransport
  sowie Aufbau,  Vorhalten und Abbau von erforderlichen
  Hilfsvorrichtungen  für die Vormontage und den
Rohreinzug
- Vorhalten von Gerät zum Herstellen von
Entlastungsgruben
- Dokumentation des Standortes der Bohranlage für die
  eindeutigen Zuordnung zur Herstellung des
Bestandsplanes

Angaben zum Bohrsystem:
Bohr-/ Einzugssystem (Firma, Typ)
'....................'
Art der Bohrwerkzeuge  '....................'
maximale Zugkraft:  '....................' KN
maximale Schubkraft:  '....................' KN
minimaler Kurvenradius:  '....................' m

Angaben zum Ortungssystem:
Ortungssystem zur Positionskontrolle
'....................'
maximale Ortungstiefe:  '....................'.m

Angaben zum Bohr- und Einzugvorgang:

in 4 Teilbohrungen mit Teillängen von ca. 75 m bis 165
m
zu erwartendes Drehmoment: '....................' Nm
zu erwartende Zugkraft beim Einzug:
'....................'.kN

Rechnerischer Nachweis der Einhaltung der maximal
zulässigen Zugkräfte ist vor Baubeginn nachzuweisen.
maximal bewältigbare Steingröße:
'....................' cm
Steine mit größerem Durchmesser stellen beim
verwendeten Bohrverfahren ein Hindernis dar.

Führen von Vortriebsprotokollen mit nachstehenden
Informationen:
- Datum, Uhrzeit des Bohrvorganges bei der Pilotbohrung, dem Aufweiten und dem Rohreinzug
- Aufzeichnung der Vortriebs- bzw.
  Zugkräfte und des Drehmomentes
- Aufzeichnung der horizontalen
  und vertikalen Abweichungen, dabei sind die Maximalwerte hervorzuheben und
- Aufzeichnung des Druckes und der
  Durchflussmenge des Spülmittels

fachgerecht sowie höhen- und gefällegerecht in
Teillängen als Längsleitung zu vorhandenen Straßen- und
Wegen unter Berücksichtigung der Forderungen der
Straßenaufsichtsbehörde einschl. aller  Nebenarbeiten
und
Erschwernisse inkl. der für die Verbindung der Rohre
der
Einzelbohrungen erforderlichen Heizwendelmuffen
herstellen.

Suchschachtungen zum Auffinden des vorhandenen
Anlagenbestandes im Trassenbereich sind in den
Einheitspreis
einzukalkulieren.

Das Liefern und Vorstrecken der Trinkwasserleitung wird
gesondert über die Pos. des Titels 2.3  vergütet.

Erdüberdeckung i.M. von 2,50 m

Herstellung in den Homogenbereichen mit folgenden
Eigenschaften und Kennwerten,

vorwiegend Homogenbereich 3 über 4
(A,SE, SU über SU*/ST/TL),
- LAGA Einbauklasse Z0
- Abfallschlüssel 17 05 04
- EBV-Kategorie bis  BM/BG-0
Menge: 485,000 m

**2.2.2 Zulage Ringraumverfestigung**
Einsatz einer selbsterhärtenden Bohrspülung zur
erhöhten
Stabilisierung und Festigkeit des Bohrkanals der
Horizontalspülbohrung zur dauerhaften Vermeidung von
Setzungen im Gehweg-, Straßen- und
Straßenseitenbereich,

Fabrikat:  HeidelbergCement,
Typ:  DrillMix
oder gleichwertiger Art
Fabrikat: '....................'
Typ: '....................'

als Zulage, berechnet wird der Mehraufwand zur Pos.
2.2.1
Menge: 320,000 m

**2.2.3 Zulage Entsorgung Bohrlochemulsion**
Fachgerechte Entsorgung der Bohrspülemulsion
entsprechend
Vorgaben des Kreislaufwirtschafts- und Abfallgesetzes
einschl.
der erforderlichen Transportkosten, Deponie- u.
Entsorgungs-/Recyclingkosten und -gebühren,
Mehraufwand für Entsorgung von ungewollt ausgetretenen
Bohrspülungen infolge Ausbläser entlang der Bohrstrecke
einschl. des damit verbundenen Mehrverbraucha an
Bohrspülemulsion sind einzukalkulieren,
abgerechnet wird nach Länge der Horizontalspülbohrung
Menge: 485,000 m

**2.2.4 Umsetzen Bohranlage DN 400**
Umsetzen einschließlich Aus- und Abbau,
Zwischentransporte,
Umrüstung und Wiederaufbau aller für den Rohrvortrieb
benötigten Geräte, Maschinen, Hilfseinbauten und
-einrichtungen, betrieblichen und baulichen Anlagen
einschl. der
damit verbundenen Vorhaltung.
Menge: 2,000 Stck

**2.2.5 Stand-/ Montagefläche HSBV**
Aufbauen, Vorhalten, Warten und Räumen einer
provisori-schen Stellflächenbefestigung für Bohrgerät
und/oder
Rohrleitungsmontage, in Teilflächen,
mit nachstehend einzukalkulierenden Leistungen
- Abtrag Oberboden, Vegetation in erforderlicher Größe,
  seitlich für Wiedereinbau lagern,
- Planum für Stell- und Montagefläche herstellen
- Befestigung und Schutz vorhandenen Oberfläche durch
  Geogitter- und Geotextilbahnen,
- Lieferung und Einbau Schottertragschicht d ca. 15 cm,
- Lieferung und Einbau Betonfahrspurplatten d ca.15 cm
  oder glw. Art, Fugen mit geeigneten Material
schließen,
mehrfach wiederverwenden in Bauabschnitten,
einschl. beseitigen und wiederherstellen der
unbefestigten
Oberflächen entsprechend vorgefundenen Zustand.
Menge: 50,000 m2

**2.2.6 Baugrube Hindernisbeseitigung**
Baugrube zur Hindernisbeseitigung herstellen,
vorhalten und
beseitigen, bei Erliegen des Rohrvortriebs
Baugrubentiefe über 1,75 bis 3,00 m,
Grundfläche über 5,00 bis 7,50 m²,

Es ist einzurechnen:
Einbringen, Vorhalten und Beseitigen des Verbaus
einschl.
dichtem Anschluss an die Vortriebsrohre bzw. -maschine,
Bodenaushub einschl. sämtlicher Transporte, befestigte
Oberflächen werden gesondert vergütet, zwischen lagern,
Verfüllen und Verdichten, Abfahren des zum Wiedereinbau
nicht geeigneten Bodens, Liefern von Füllboden wird
gesondert
vergütet, Einbau von Füllboden, Beseitigen bzw. der
Abbruch
des Hindernisses,
Stillstandzeiten des Rohrvortriebs ab Antreffen des
Hinder-nisses werden gesondert vergütet.
Menge: 1,000 Stck

**2.2.7 Bergung Vortriebskopf**
wie Pos. 2.2.6., jedoch
für Bergung des Spülkopfes bei unüberwindlichen
Hindernis-sen
deren Beseitigung nicht möglich ist bzw. bei Abriss des
Bohrkopfes
Menge: 1,000 Stck

**2.2.8 Stillstandszeiten Spülbohranlage**
*** Bedarfsposition mit GB
Vergütung für Stillstandszeiten der
Horizontalspülbohranlage
gem. Pos. 2.2.1, die nicht auf das Verschulden des AN
zurückzuführen sind.
Abgerechnet wird nach tatsächlicher Stillstandszeit
jedoch nicht mehr als 8 h/d.
Die vergütete Dauer beträgt nicht länger als zwei
zusammenhängende Tage.
Menge: 16,000 h

#### Titel 2.3 Rohrverlegung

**2.3.1 GGG-Druckrohre DN 400, Stm. reibschl., ZnAl, liefern, verlegen**
Druckrohr aus duktilem Gusseisen für Trinkwasser
nach DIN EN 545, mit DVGW-Zertifizierungszeichen,
mit reibschlüssiger Steckmuffenverbindung
Steckmuffenverbindung einschl. Dicht-Haltering aus
EPDM und
Kennzeichnungsring,
mit Abnahmeprüfzeugnis 3.2 nach DIN EN 10204 und
Lieferschein für die Baustelle

Auskleidung: Zementmörtel auf Basis von
Hochofenzement nach DIN EN 545
Außenschutz: Zink-Aluminium-Legierung (ZnAl 85-15)
  mit oder ohne andere Metalle,
  in einer  flächenbezogenen Masse von
  mind. 400 g/m² und blaue Kunstharz--
  Deckbeschichtung

Baulänge: 6 m
DN:  400
Betriebsdruck: PN 10
Typ:  Zn-Al
Verbindung: STANDARD Vi
oder gleichwertig

Fabrikat: '....................'

Typ: '....................'

Verbindung: '....................'

Muffen- und Einsteckendenseite mit PE-Kappen
verschlossen,
liefern und fachgerecht in vorhandenen Rohrgraben nach
DIN
EN 545 und 805 und der Verlegeanleitung des
Rohrherstellers
verlegen, Passlängen werden gesondert vergütet,
Verschnitt
nicht.
Abgerechnet wird nach Länge der Rohrleitung
entsprechend
Bestandsplan, Formstücke werden übermessen.
Menge: 220,000 m

**2.3.2 GGG-Druckrohre DN 400, C 50, formschl. ZMU, Einzelrohrm., HSBV**
Druckrohr aus duktilem Gusseisen für Trinkwasser,
nach DIN EN 545, mit DVGW-Zertifizierungszeichen,
mit formschlüssiger Steckmuffenverbindung, Trennung von
Dicht- und Haltefunktion, einschließlich Dichtung aus
EPDM und
Haltering aus duktilem Gusseisen,
mit Abnahmeprüfzeugnis 3.2 nach DIN EN 10204 und
Lieferschein für die Baustelle

Auskleidung: Zementmörtel auf Basis von
Hochofenzement nach DIN EN 545
Außenschutz: Zink-Aluminium-Legierung (ZnAl 85-15)
  mit oder ohne andere Metalle,
  in einer  flächenbezogenen Masse von
  mind. 400 g/m² und blaue Kunstharz--
  Deckbeschichtung und polymermodifizierte
  Zementmörtel-Umhüllung nach DIN EN
  15542 mit Epoxidharz-Grundierung,
  Umhüllung der Rohrverbindung mit
  Schutzmanschette

einschließlich Muffenschutz aus  Gummi -
Schutzmanschette
und Blechkonus über der Muffe. Der Blechkonus ist
bauseits
umzubördeln,

Baulänge: 6 m
DN:  400
Betriebsdruck: PN 10
Typ:  ZMU
Verbindung: UNIVERSAL STANDARD TIS-K
Druckklasse: C 50
oder gleichwertig
Fabrikat: '....................'
Typ: '....................'

Verbindung: '....................'

Muffen- und Einsteckendenseite mit PE-Kappen
verschlossen,
liefern und fachgerecht für Einbau in
Horizontalspülbohrtechnik
nach DIN EN 545 und 805 und der Verlegeanleitung des
Rohrherstellers in Einzelrohrmontage für HSBV
vorstrecken,
Passlängen werden gesondert vergütet, Verschnitt nicht.
Abgerechnet wird nach Länge der Rohrleitung
entsprechend
Bestandsplan, Formstücke werden übermessen.
Aufbauen, Vorhalten sowie Abbauen einer geeigneten
Rohreinzugsvorrichtung für Einzelrohrmontage,
Ausführung
nach Wahl des AN, für den einzuziehenden
GGG-Rohrleitungsstrang sind in den EP
einzukalkuklieren.
Menge: 484,000 m

**2.3.3 GGG-Druckrohre DN 400, C 64, formschl. ZMU, Einzelrohrm., HDD**
Druckrohr aus duktilem Gusseisen für Trinkwasser,
nach DIN EN 545, mit DVGW-Zertifizierungszeichen,
mit formschlüssiger Steckmuffenverbindung, Trennung von
Dicht- und Haltefunktion, einschließlich Dichtung aus
EPDM und
Haltering aus duktilem Gusseisen,
mit Abnahmeprüfzeugnis 3.2 nach DIN EN 10204 und
Lieferschein für die Baustelle

Auskleidung: Zementmörtel auf Basis von
Hochofenzement nach DIN EN 545
Außenschutz: Zink-Aluminium-Legierung (ZnAl 85-15)
  mit oder ohne andere Metalle,
  in einer  flächenbezogenen Masse von
  mind. 400 g/m² und blaue Kunstharz--
  Deckbeschichtung und polymermodifizierte
  Zementmörtel-Umhüllung nach DIN EN
  15542 mit Epoxidharz-Grundierung,
  Umhüllung der Rohrverbindung mit
  Schutzmanschette

einschließlich Muffenschutz aus  Gummi -
Schutzmanschette
und Blechkonus über der Muffe. Der Blechkonus ist
bauseits
umzubördeln,

Baulänge: 6 m
DN:  400
Betriebsdruck: PN 10
Typ:  ZMU
Verbindung: UNIVERSAL STANDARD TIS-K
Druckklasse: C 64
oder gleichwertig
Fabrikat: '....................'
Typ: '....................'

Verbindung: '....................'

Muffen- und Einsteckendenseite mit PE-Kappen
verschlossen,
liefern und fachgerecht für Einbau in
Horizontalspülbohrtechnik
nach DIN EN 545 und 805 und der Verlegeanleitung des
Rohrherstellers in Einzelrohrmontage für HSBV
vorstrecken,
Passlängen werden gesondert vergütet, Verschnitt nicht.
Abgerechnet wird nach Länge der Rohrleitung
entsprechend
Bestandsplan, Formstücke werden übermessen.
Aufbauen, Vorhalten sowie Abbauen einer geeigneten
Rohreinzugsvorrichtung für Einzelrohrmontage,
Ausführung
nach Wahl des AN, für den einzuziehenden
GGG-Rohrleitungsstrang sind in den EP
einzukalkuklieren.
Menge: 528,000 m

**2.3.4 Zulage Rohranlieferung GGG-Druckrohr, Umladung**
Zulage für Rohranlieferung auf Gosewinkler Seite,
Gosewinkler
Weg nicht befahrbar für Schwerlasttransport
mit Sattelzug,
Rohranlieferung zum örtlichen Rohrhandel oder anderen
geeigneten Lagerplatz des AN, umladen der Rohrbündel
auf
LKW und zur Baustelle verbringen einschl. aller
Ladearbeiten,
Krangestellung und aller Transporte,
Entfernung bis 15 km
Menge: 1,000 Psch

**2.3.5 Glattrohre DN 400 GGG**
Kürzen von Druckrohren aus duktilem Gusseisen DN 400
zur Herstellung von Passrohren (Glattrohre)
entsprechend
Vorschrift des Rohrherstellers
einschl. Außenschutz der Schnittflächen als Zulage
Menge: 11,000 Stck

**2.3.6 Glattrohre DN 400 GGG ZMU**
Kürzen von Druckrohren aus duktilem Gusseisen DN 400
mit Außenschutz ZM-Umhüllung zur Herstellung von
Passrohren (Glattrohre) entsprechend Vorschrift des
Rohrherstellers
einschl. Außenschutz der Schnittflächen als Zulage
Menge: 5,000 Stck

**2.3.7 PE-HD-Druckrohre d 180 PE100, SDR 11**
Druckrohre für die Trinkwasserversorgung nach
DVGW Arbeitsblatt GW 335 A2, DIN EN 12201,
DIN 8074/8075,
als coextrudiertes PE 100 Rohr, SDR 11, 16 bar, mit
einer
innenliegenden, schwarzen Trägerschicht und einer
äußeren,
ca. zehnprozentigen, blauen Signalschicht zur
Verlegung im
Sandbett,

DN 150 (d 180 x 16,4 PE 100 SDR 11)
Fabrikat: '....................'
Typ:  '....................'

als Passlänge für Einbindungen liefern sowie höhen- und
fluchtgerecht in vorhandene Gräben  fachgerecht nach
DIN EN
805 und KRV Verlegeanleitungen zu verlegen.
Rohrverbindungen nach Wahl des AN, Elektroschweißmuffenverbindung bzw. Stumpfschweißverbindungen,
Rohr- und Schweißverbindungen einschließlich
Verbindungsmaterial (Muffen etc.) sowie Verschnitt bei
Anfertigung von Passlängen werden nicht gesondert
vergütet.
Abgerechnet wird nach Länge der Rohrleitung
entsprechend
Bestandsplan, Formstücke werden übermessen.
Menge: 10,000 m

**2.3.8 PE-HD-Druckrohre d 63 PE100, SDR 11**
wie Pos. 2.3.7, jedoch
Druckrohre für die Trinkwasserversorgung nach
DVGW Arbeitsblatt GW 335 A2, DIN EN 12201,
DIN 8074/8075, als coextrudiertes PE 100 Rohr, SDR 11,
10 bar, mit einer innenliegenden, schwarzen
Trägerschicht und
einer äußeren, ca. zehnprozentigen, blauen
Signalschicht zur
Verlegung im Sandbett,

DN 50 (d 63 x 5,8 PE 100 SDR 11)

als Passlänge für Einbindungen liefern sowie höhen- und
fluchtgerecht in vorhandene Gräben  fachgerecht nach
DIN EN
805 und KRV Verlegeanleitungen zu verlegen.
Verschnitt bei Anfertigung von Passlängen werden nicht
gesondert vergütet.
Abgerechnet wird nach Länge der Rohrleitung
entsprechend
Bestandsplan, Formstücke werden übermessen.
Menge: 6,000 m

**2.3.9 Flanschabsperrklappe DN 400, Unterflur**
Absperrklappe für Druckrohrleitungen für Trinkwasser,
DIN EN 593, weichdichtend, aus Gusseisen mit
Kugelgraphit,
Baulänge nach DIN EN 228-1, Grundreihe 14,
Bauform doppelexentrisch,
mit DVGW-Zertifizierungszeichen,
für erdüberdeckten Einbau,
einschl. Getriebe mit freiem Wellenende,
Flanschanschlussmaße nach DIN EN 1092-2

Beschichtung: innen und außen Epoxy-Pulverbeschichtung
nach DIN 3476 bzw. DIN 30677-2

Nennweite:  DN 400
Nenndruck:  PN 10

Fabrikat: '....................'

Typ:  '....................'

einschl. Verbindungs- und Dichtmaterial
liefern und betriebsferitig montieren
Menge: 3,000 Stck

**2.3.10 Flanschabsperrschieber DN 150**
Keil-Ovalschieber, nach DIN EN 1171 (DIN 3352-4B),
Anforderungen und Prüfungen nach DIN 12266
(DIN 3230-4) für Trinkwasser,
Gehäuse, Deckel und Absperrkeil aus Gusseisen mit
Kugelgraphit EN-GJS-400-15 (GGG-40),
mit innenliegendem Spindelgewinde,
weichdichtend,
innen und außen EP-P-Beschichtung, blau,
RAL 5005 nach GSK-Richtlinien,
schraubenlose, selbstdichtende Deckelverbindung,
zulässige Temperatur des Mediums bis 50°C,
mit Flanschen nach DIN EN 1092-2,
Flanschanschlussmaße nach DIN 2501
Baulänge nach DIN EN 558-1 Reihe 15

Nennweite: DN 150
Nenndruck: PN 10

Fabrikat: '....................'

Typ:  '....................'

einschl. Verbindungs- und Dichtmaterial
liefern und betriebsferitig montieren
Menge: 1,000 Stck

**2.3.11 Flanschabsperrschieber DN 100**
wie Pos. 2.3.10, jedoch
Keil-Ovalschieber DN 100,
nach DIN EN 1171 (DIN 3352-4B),
Anforderungen und Prüfungen nach DIN 12266
(DIN 3230-4) für Trinkwasser,
einschl. Verbindungs- und Dichtmaterial
liefern und betriebsferitig montieren
Menge: 1,000 Stck

**2.3.12 Flanschabsperrschieber DN 80**
wie Pos. 2.3.10, jedoch
Keil-Ovalschieber DN 80,
nach DIN EN 1171 (DIN 3352-4B),
Anforderungen und Prüfungen nach DIN 12266
(DIN 3230-4) für Trinkwasser,
einschl. Verbindungs- und Dichtmaterial
liefern und betriebsferitig montieren
Menge: 1,000 Stck

**2.3.13 Muffen-Kolbenschieber 2"**
Muffen-Kolbenschieber,
DIN-DVGW-zertifiziert nach 3546-1, für Erdeinbau, für
Wasser
PN 16,
Zur Erfüllung der Trinkwasserverordnung
Messingrad aus bleifreiem, entzinkungsresistentenm
Silicium-Messing (CW24R), gem. der Liste
trinkwasserhygienisch geeigneter metallener Werkstoffe
des
Umweltbundesamtes.
Nicht steigende Spindel aus austentitischem Edelstahl
mit mind.
17% Chrom-Anteil, mit mehrgängigem Rundgewinde und
doppelter O-Ring-Spindel-Abdichtung, weichdichtendem
EPDM-Kolben, freier und glatter Durchgang, Oberteil mit
Linksgewinde und Bajonettriegel, mit beiderseits
Innengewinde
nach DIN EN 10226-1

Nennweite:  2"
Nenndruck:  PN 16

Fabrikat: '....................'

Typ:  '....................'

einschl. Verbindungs- und Dichtmaterial,
liefern und betriebsferitig montieren
Menge: 1,000 Stck

**2.3.14 Ventilanbohrarmatur d 180/ Abgang 2"**
nach DIN 3543 für Anbohrungen unter Druck
mit Verwendung des Ventil-Montageschlüssels,
Ventilanbohrarmatur zum Aufschweißen für PE-Rohre mit
Stanzfräser, mit DVGW-Registrierung,
Eckventil aus Messing, bleifrei,
Ventil beidseitig 45° schwenkbar
Anschlussschelle mit Unterteil PE 100 zum aufschweißen,
für PE-HD- Rohre d 180 aus PE 100, SDR 11
mit seitlichem Gewindeabgang 2",
Bohrung 44 mm

Fabrikat/Typ: Von Roll Fig. 8305
oder gleichwertiger Art

gewählt:
Fabrikat: '....................'
Typ:  '....................'

liefern und betriebsfertig montieren einschl.
Anbohrung.
Menge: 1,000 Stck

**2.3.15 Überflurhydrant DN 80, Form AUD**
Überflurhydrant mit Anschlussflansch PN 16
nach DIN EN 1092-2; Form AUD mit zusätzlicher
Absperrung;
Umfahrausführung mit montagefreundlicher
Sollbruchstelle;
drehbare Ausführung mit Losflansch an der
Sollbruchstelle;
Mit zwei B-Festkupplungen und Deckkapseln aus
Aluminium.
Selbsttätige Entleerung und Druckwasserschutz.
Sicherheitsverriegelung der Innengarnitur. Inklusive
Sickerpackung aus Schaumpolystyrol.

Sämtliche Materialien in Kontakt mit Trinkwasser
entsprechend
dem aktuellen Stand der UBA Leitlinien, Elastomere und
Kunststoffteile entsprechend KTW-Empfehlung und DVGW W
270;

DVGW geprüft und registriert, CE-Markierung nach DIN EN
14384.

Werkstoffe:
Fuß, Säulenunterteil, Säulenoberteil: Gusseisen
EN-GJS-500-7
(JS 1050)
Haube, Festkupplungen und Deckkapseln: Aluminium
Gestänge und Spindel: X20Cr13
Führungsstück, Spindellagerung, Sollbruchkupplung,
Verschlussmutter: Sondermessing
Sitzring: Messing gummiert EPDM
Dichtkolben: komplett vulkanisiert EPDM

Oberflächenschutz:
Fuß und Säulenunterteil innen und außen,
Säulenoberteil innen
Düker etec Email blau nach DIN EN ISO 11177,
DEV-Richtlinie
Bodenklasse III
Säulenoberteil außen Düker Email rot

Überflurhydrant Form AUD, DN 80, PN 16 mit
Sollbruchstelle,
mit zusätzlicher Absperrung

Rohrdeckung: 1,25 m

Fabrikat: '....................'

Typ:  '....................'

mit Sickerstein liefern und betriebsfertig montieren
sowie herstellen einer 30 cm dicken Sickerpackung aus
Kiessand.
Eine Durchflussmessung des Hydranten sowie die
Dokumentation auf Datenblatt des AG ist
einukalkulieren.
Menge: 1,000 Stck

**2.3.16 BEV-Kompaktschacht DN 495/ DN 100**
BEV-Kompaktschacht mit sanft schließendem
Hochleistungs-
3-Wege Be- und Entlüftungsventil für Trinkwasser.
Bedienung durch eine Person - unter Betriebsdruck -
von der
Geländeoberfläche / ohne Schachteinstieg.
Kompaktschacht - bei Verwendung einer Spülgarnitur -
auch
zum Spülen der Druckleitung nutzbar.

-- Technische Merkmale des Schachtsystems --
Kompaktschacht in wasserdichter Ausführung,
Prozessanschluss: Flansch DN 100
Druckstufe: PN16
Bauhöhe: 875 mm
Außendurchmesser: 495 mm
Getriebeuntersetzte Absperrarmatur mit vollem
Durchgang DN
80, komplett aus Edelstahl.
Monolithischer PE-Schacht mit
Auftriebssicherungsrippen |
stabiler PE-Deckel mit 100 kg Traglast.
Kaminanschluss (PEHD-Spitzende, da160, 200 mm Länge)
seitlich in Schachtwand verschweißt
Entleerungsanschluss (PEHD-Spitzende, da160, 200 mm
Länge) seitlich am Boden/Schachtwand verschweißt
um das Spülwasser abzuleiten.
Hinweis: Bauseits muss eine Drainage/Schacht so
ausgelegt
werden, dass das Spülvolumen aufgenommen werden kann
und ein Rücklaufen nicht möglich ist.
Zudem muss ein Schutz vor Kleinstlebewesen installiert
werden.

-- Technische Merkmale des Ventileinsatzes -
Sanft schließendes Membran-3-Wege Be- und
Entlüftungsventil
für Trinkwasser
Funktionskontrolle und Spülfunktion über großen
Düsenquerschnitt ohne Demontage
Aktiv druckstoßdämpfend durch membrangesteuerten
Schließvorgang.
Hygiene: Große Düse im trockenen, drucklosen Zustand
geschlossen.
Zertifiziert nach DIN/DVGW, ÖVGW und SVGW
Prozessanschluss: Flansch DN 100
Druckstufe: PN 16 (Arbeitsdruck: 0,2 - 16 bar)
Zu-/Abluftanschluss: 3" IG
Große Düse:  5.153mm² (Belüftung und
Anfahr-Entlüftung) mit
metallischem Dichtsitz und Lippendichtung
Kleine Düse:  7,8 mm² (Dauer-/Betriebsentlüftung) mit
selbstreinigender Rolldichtung
Gehäusewerkstoff: GGG+EKB (Duktilguss, mit hochwertiger
Epoxid-Beschichtung)
Bauhöhe: 293 mm, Gewicht: 14 kg

Bajonettadapter, angeflanscht an das Be- und
Entlüftungsventil,
zur Verriegelung des Ventils in der Absperrarmatur.
Bajonettadapter aus Edelstahl mit vollem Durchgang
(3"),
doppelter O-Ring-Abdichtung und Spülrohr-Abgang.
Edelstahl-Spülrohr am Bajonettadapter mit Kugelhahn
und 2m
flexiblem PVC-Spiralschlauch für gefahrlose
Druckentspannung.
Anschlussflansch: DN 100, PN 16

Fabrikat:  AIRVALVE Flow Control
Typ:  BEVG-D-070

oder gleichwertiger Art

Fabrikat: '....................'

Typ:  '....................'

Bedienschlüssel zur Betätigung der Absperrarmatur,
sowie
Entnehmen/Einsetzen Ventils,
einschl. Verbindungs- und Dichtmaterial liefern und
betriebsfertig montieren
Menge: 1,000 Stck

**2.3.17 BEV-Kamin 6"**
Ventilationskamin für BEV-Kompaktschacht Pos. 2.3.17,
Kamin vollständig aus Edelstahl, mit Schwanenhals,
robuste Schweißkonstruktion mit Bodenanker,
Abmessungen: 6", d 159 mm
Edelstahl-Insektensieb mit 0,8 mm Maschenweite
Bauhöhe 1.800 mm
mit Anschlussset für Kompaktschächte, Anschluss KG dA
160
mm
einschl. KG-Pass- und Übergangsstücke DN 150 liefern
und
betriebsfertig an Kompaktschacht Pos. 2.2.17 anbauen.
Menge: 1,000 Stck

**2.3.18 BEV-Sickerrigole**
Rigolengesamtsystem für BEV-Kompaktschacht Pos. 2.3.17
zuir schadlosen Aufnahme des Spülvolumens,,
Rigolengesamtsystem bestehend aus 100% PP Neumaterial,
Farbe blau;
für den Einsatz in Verkehrslasten bis max. SLW 60 bei
geeignetem Aufbau; Gesamtsystem dreidimensional anbau-
und erweiterbar. Nachweis der Langzeitfestigkeit für
50 Jahre
gemäß DIN EN ISO 899; produktionsbegleitende
Überprüfung
der Materialeigenschaften gemäß ISO 1133. Alle
Speicherelemente mit integrierten Verbindern ohne
zusätzliche
Horizontal-/ Vertikalverbinder montierbar; mit
integrierten
Tragegriffen. Speicherelemente mit integriertem 5 in 1
Säulensystem zur Aufnahme hoher Belastungen. Über die
gesamte Bauhöhe und in allen Lagen durchgehend lichte
Weite
zwischen den Säulen von 260 mm (Stirnseite) bzw. 370 mm
(Längsseite). Ohne innenliegende Trennwände und
Sohlsprünge für eine durchgehende, lagenweise,
dreidimensionale Inspizierbarkeit. Spülbarkeit der
Rigole bis 120
bar inklusive der versickerungswirksamen Flächen,
sowie aller
statisch relevanten Bauteile. Bodenplatten mit
Aufnahme für
Säulensystem in offener Gitterstruktur.
Alle Bodenplatten mit Anfahrschrägen zur Führung von
Inspektions- und Reinigungsgerät; Seitenplatten in
offener
Gitterbauweise mit integrierter Aufhängung und lösbarem
Klick-System.

Optische Inspizierbarkeit der Rigole mittels
Kamerabefahrung:
Bei der Inspektion handelt es sich um eine Abnahme im
betriebsfähigen Zustand welches zu dokumentieren ist.
Die Inspektion erfolgt über das komplette
Speichervolumen der
Rigole, um den korrekten Aufbau und die bautechnische
Schadenfreiheit zu überprüfen.
Etwaige Schäden sind korrekt einzumessen und zu
dokumentieren.
Die Filme sowie das Abnahmeprotokoll ist dem AG zu
übergeben.
Weitergehende Prüfungen sind zwischen AG und AN
abzustimmen.

Gesamtrigole mit Speichervolumen je nach Ausführung von
95% bis über 96%  bestehend aus:
- Speicherelement 1200 x 600 x 600 mm
- Bodenplatten
- Seitenplatten
- Anschlussplatte DN/OD 160

Bauhöhe 1. Lage: 630 mm, jede weitere Lage 600 mm

Rigolenspezifikation:
einlagiges Rigolensystem mit 2 hintereinanderliegenden
Speicherelementen
Abmessung der Gesamtrigole (LxBxH): 2400 x 600 x 630 mm
Anzahl Zuläufe:  1
Zulaufdimensionen:  DN 150 KG, dA 160 mm

einschl. 1 Stck. Inspektions- und Reinigungsschacht DN
315
Als Zugang für Inspektions-und Reinigungsgerät und mit
zusätzlicher Be- und Entlüftungsfunktion für
Komplettrigolensysteme.
I+R Schachtsystem bestehend aus:
Schachtadapter, Schachtrohr, belüfteter
Teleskopabdeckung
mit integriertem Schmutzfangeimer sowie allen
benötigten
Dichtungen.
Schachtdurchmesser DN/ID 315
Bauhöhe: 1,35 - 1,78 m
Abdeckung: quadratisch, Klasse D 400
Farbe: Grün
einschl. Vliesstoff PP Typ (TS30) zur Umhüllung
Sickerrigole
Geotextilrobustheitsklasse:  GRK 3
Flächengewicht:  155 g/m²
Dicke bei 2 kPa:  1,2 mm
Stempeldurchdrückkraft(x*-s):  >1.800 N
Charakteristische Öffnungsweite O90: 0,1 mm
Wasserdurchlässigkeit kv:  0,1 m/s

Fabrikat:  Wavin
Typ:  Q-Bic Plus

oder gleichwertiger Art

Fabrikat: '....................'

Typ:  '....................'

mit Anschlussset für Kompaktschächte, Anschluss KG dA
160
mm einschl.KG-Pass- und Übergangsstücke DN 150 liefern
und
betriebsfertig an Kompaktschacht Pos. 2.2.17
entsprechend der
Einbauanleitung des Herstellers fachgerecht einbauen.
Menge: 1,000 Stck

**2.3.19 Teleskop-Einbaugarnitur Klappe 600, m. Stellungsanz. u. RW**
Teleskop-Einbaugarnitur für Absperrklappe DN 400
stufenlos verstellbar und auszugsicher,
komplett mit Kunststoffhülsrohr, Kuppelmuffe und
Vierkantschoner aus duktilem Gusseisen, verzinkt,
Kunststoffteile aus PE / PP / TPE,
mit Schmutz- und wasserdichtem Gummieinsatz für Glocke
gem. DVGW-GW 226

Ausführung: Quadratroht und Vierkantstahl aus Stahl
S235JR,
feuerverzinkt, mit Stellungsanzeige und mechanisches
Räderwerk 47 U/Hub, einschl. Schutzhaube für
mechanischen
RW mit Schoner

Nennweite: DN 400
Nenndruck: PN 10

Rohrdeckung 1,40 m - 2,40 m

Fabrikat: '....................'

liefern und betriebsfertig montieren
Menge: 3,000 Stck

**2.3.20 Teleskop-Einbaugarnitur KOS DN 80 - DN 150**
Teleskopeinbaugarnitur GW 336 mit standardisierter
Schnittstelle gemäß Arbeitsblatt GW 336-1 (A).
DVGW geprüft gemäß technischer Prüfgrundlage DVGW 336-2
(P).
Gestänge feuerverzinkt gem. DIN EN 10240,
ohne Kuppelmuffe, mit Anschlußbohrung.
Vierkantschoner (gem. DIN 3223 C) aus GJS400-15,
verzinkt gem. DIN EN 12329 und DIN 50961.
Verbindungsstifte
aus Edelstahl 1.4301.
Auszugsicherung des Gestänges mind. 150 N.
Selbsthemmend
in jeder Auszugsposition durch PE-Dichtmanschette auf
dem
Quadratrohr.
Drehmomente gemäß GW336-2 (P).
Dreiteilige PE-Schutzrohrsystem mit verschweißter
Zentrierkappe und verschweißter Glocke gemäß GW336-1
(A).
Komplett schmutz- und wasserabweisend. Inkl. einer
Markierungsscheibe beidseitig nutzbar (Gas und Wasser)
und
einem universal Glockendichteinsatz.
Schnittstellengröße II:
Innenvierkant 25 mm, Hülsrohrglocke Ø 80 mm für
Schieber 40
= DN = 150, Drehmoment max. 250 Nm

Rohrdeckung 1,26 m - 2,36 m

Fabrikat: '....................'

liefern und betriebsfertig montieren
Menge: 3,000 Stck

**2.3.21 Teleskop-Einbaugarnitur MKS**
wie Pos.2.3.20, jedoch
Teleskopeinbaugarnitur GW 336 für Hausanschlussarmaturen,
 Schnittstellengröße I:
Innenvierkant 20 mm, Hülsrohrglocke Ø 80 mm,
für Muffenkolbenschieber

Rohrdeckung 0,90 m - 1,55 m

liefern und betriebsfertig montieren
Menge: 36,000 Stck

**2.3.22 Straßenkappe AK DN 400**
Straßenkappe DIN 4056-W1,
für Absperrklappen mit Stellungsanzeige DN 400,
DVGW-geprüft nach DIN 3580,
aus Gußeisen GG,
Bolzen und Steg aus nichtrostendem Stahl
Aufschrift 'W'.

Fabrikat:  '....................'

einschl. Trag- und Umrandungsplatte liefern und
betriebsfertig
montieren.
Menge: 3,000 Stck

**2.3.23 Straßenkappe KOS, DIN 4056**
Straßenkappe DIN 4056-W1,
für Absperrarmaturen KOS DN 50 - 100
Gehäuseteil aus Kunststoff,
Deckel aus Gußeisen GG,
Bolzen und Steg aus nichtrostendem Stahl
Aufschrift 'W'.

Fabrikat: '....................'

einschl. Tragplatte liefern und betriebsfertig
montieren.
Menge: 4,000 Stck

**2.3.24 BEV-Schachtabdeckung DN 625, tagwasserdicht**
Schachtabdeckung nach DIN EN 124-2,
Klasse D 400, Lichte Weite 600mm,
mit Komfortverschluss ohne Verschraubung,
mit Führungsnase und Führungsbahn für ein einfaches
Einlegen
und Verschließen des Deckels,
mit Kulissenführung zur Sicherung gegen
Herausschleudern,
mit Wassereinttrittshemmung
Beton-Guss-Rahmen, mit durchgängiger Gussschürze, mit
Führungsbahn und Kulissenführung, lichte Weite 600mm,
rund,
Rahmenhöhe 140mm, mit öl- und benzinbeständiger
NBR-Dichtung, mit integrierter Löseöffnung
Voll-Guss-Deckel, mit Wassereintrittshemmung, ohne
Schrauben, mit seitlicher Einlage für verringerten
Schmutzeintrag
Gewicht 172,5 kg

Fabrikat: Meierguss
Typ:  MEILOCK

oder gleichwertiger Art

Fabrikat: '....................'

Typ:  '....................'

liefern und und betriebsfertig an BEV-Kompaktschacht
nach
Herstelleranweisung einbauen..
Menge: 4,000 Stck

**2.3.25 T-Stück DN 400/DN 400**
DIN EN 545
Flanschstück mit Flanschstutzen
DN 400/DN 400
Flanschanschluss nach DIN EN 1092 - 2,
Beschichtung innen und außen:
EP-P (Epoxid-Pulver) in 250 µm Schichtdicke
einschl. Verbindungs- und Dichtmaterial
liefern und betriebsfertig montieren
Menge: 1,000 Stck

**2.3.26 T-Stück DN 400/DN 200**
wie Pos. 2.3.25, jedoch
T-Stück DN 400/DN 200
liefern und betriebsfertig montieren
Menge: 1,000 Stck

**2.3.27 T-Stück DN 200/DN 80**
wie Pos. 2.3.25, jedoch
T-Stück DN 200/DN 80
liefern und betriebsfertig montieren
Menge: 1,000 Stck

**2.3.28 FFR-Stück DN 400/DN 200**
DIN EN 545
Flanschübergangsstück
DN 400/DN 200
Flanschanschluss nach DIN EN 1092 - 2,
Beschichtung innen und außen:
EP-P (Epoxid-Pulver) in 250 µm Schichtdicke
einschl. Verbindungs- und Dichtmaterial
liefern und betriebsfertig montieren
Menge: 1,000 Stck

**2.3.29 FFR-Stück DN 250/DN 150**
wie Pos. 2.3.28, jedoch
Flanschübergangsstück
DN 200/DN 150
liefern und betriebsfertig montieren
Menge: 1,000 Stck

**2.3.30 FFK-Stück DN 400/11°-30°**
DIN EN 545
Doppelflanschbogen 11° - 30°, DN 400
Flanschanschluss nach DIN EN 1092 - 2,
Beschichtung innen und außen:
EP-P (Epoxid-Pulver) in 250 µm Schichtdicke
einschl. Verbindungs- und Dichtmaterial
liefern und betriebsfertig montieren
Menge: 1,000 Stck

**2.3.31 Q-Stück DN 100**
DIN EN 545
Doppelflanschbogen 90°, DN 100
Flanschanschluss nach DIN EN 1092 - 2,
Beschichtung innen und außen:
EP-P (Epoxid-Pulver) in 250 µm Schichtdicke
einschl. Verbindungs- und Dichtmaterial
liefern und betriebsfertig montieren
Menge: 1,000 Stck

**2.3.32 Q-Stück DN 80**
wie Pos. 2.3.31 jedoch
Doppelflanschbogen 90°, DN 80
liefern und betriebsfertig montieren
Menge: 1,000 Stck

**2.3.33 N-Stück DN 100**
DIN EN 545
Flanschfußbogen 90°, DN 100
Flanschanschluss nach DIN EN 1092 - 2,
Beschichtung innen und außen:
EP-P (Epoxid-Pulver) in 250 µm Schichtdicke
einschl. Verbindungs- und Dichtmaterial
liefern und betriebsfertig montieren
Menge: 1,000 Stck

**2.3.34 N-Stück DN 80**
wie Pos. 2.3.33 jedoch
Flanschfußbogen 90°,  DN 80
liefern und betriebsfertig montieren
Menge: 1,000 Stck

**2.3.35 FF-Stück DN 100, L - 0,5 m**
DIN EN 545
Flanschenpassrohr DN 100
Baulänge bis 0,5 m
Flanschanschluss nach DIN EN 1092 - 2,
Beschichtung innen und außen:
EP-P (Epoxid-Pulver) in 250 µm Schichtdicke
einschl. Verbindungs- und Dichtmaterial
liefern und betriebsfertig montieren
Menge: 1,000 Stck

**2.3.36 FF-Stück DN 80, L - 0,5 m**
wie Pos. 2.3.35 jedoch
DN 80
Baulänge bis 0,5 m
liefern und betriebsfertig montieren
Menge: 2,000 Stck

**2.3.37 XR-Stück DN 200/100**
DIN EN 545
Übergangsflansch DN 200/100
Flanschanschluß nach DIN EN 1092 - 2, PN 10
Beschichtung beidseitig:
EP-P (Epoxid-Pulver) in 250 µm Schichtdicke
einschl. Verbindungs- und Dichtmaterial
liefern und betriebsfertig montieren
Menge: 1,000 Stck

**2.3.38 X-Stück DN 400**
DIN EN 545
Blindflansch DN 400
Flanschanschluß nach DIN EN 1092 - 2,
Beschichtung beidseitig:
EP-P (Epoxid-Pulver) in 250 µm Schichtdicke
einschl. Verbindungs- und Dichtmaterial
liefern und betriebsfertig montieren
Menge: 3,000 Stck

**2.3.39 X-Stück DN 300**
wie Pos. 2.3.38 jedoch
Blindflansch DN 300
liefern und betriebsfertig montieren
Menge: 2,000 Stck

**2.3.40 F-Stück DN 400, reibschl.**
Einflanschstück (F-Stück) DN 400,
für Druckrohrleitung aus duktilem Gusseisen für
Trinkwasser
nach DIN EN 545, mit DVGW-Zertifizierungszeichen,
ohne Schweißwulst, mit Losflansch,
für Verbindung Standart Vi oder gleichwertig

Verbindung: '....................'

Flanschanschluss nach DIN EN 1092 - 2, PN 10
innen und außen GSK Epoxy Pulverbeschichtung
nach DIN EN 14901-1,
einschl. Verbindungs- und Dichtmaterial
liefern und betriebsfertig montieren
Menge: 1,000 Stck

**2.3.41 EU-Stück DN 400, Stm. reibschl.**
Flanschmuffenstück (EU-Stück) DN 400
für Druckrohrleitung aus duktilem Gusseisen für
Trinkwasser
nach DIN EN 545, mit DVGW-Zertifizierungszeichen,
mit reibschlüssiger Steckmuffenverbindung,
einschließlich
Dicht-Haltering aus EPDM und Kennzeichnungsring,
Verbindung Standart Vi oder gleichwertig

Verbindung: '....................'

Flanschanschluss nach DIN EN 1092 - 2, PN 10
innen und außen GSK Epoxy Pulverbeschichtung
nach DIN EN 14901-1
einschl. Verbindungs- und Dichtmaterial
liefern und betriebsfertig montieren
Menge: 8,000 Stck

**2.3.42 MMK-Stück DN 400/30°, Stm. reibschl.**
Doppelmuffenbogen (MMK-Stück) 30°, DN 400,
für Druckrohrleitung aus duktilem Gusseisen für
Trinkwasser
nach DIN EN 545, mit DVGW-Zertifizierungszeichen,
mit reibschlüssiger Steckmuffenverbindung,
einschließlich
Dicht-Halteringen aus EPDM und Kennzeichnungsringen.
Verbindung Standart Vi oder gleichwertig

Verbindung: '....................'

innen und außen GSK Epoxy Pulverbeschichtung
nach DIN EN 14901-1
einschl. Verbindungs- und Dichtmaterial
liefern und betriebsfertig montieren
Menge: 2,000 Stck

**2.3.43 MMK-Stück DN 400/22°, Stm. reibschl.**
wie Pos. 2.3.42, jedoch
Doppelmuffenbogen (MMK-Stück) 22°, DN 400,
einschl. Verbindungs- und Dichtmaterial
liefern und betriebsfertig montieren
Menge: 4,000 Stck

**2.3.44 MMK-Stück DN 400/11°, Stm. reibschl.**
wie Pos. 2.3.42, jedoch
Doppelmuffenbogen (MMK-Stück) 11°, DN 400,
einschl. Verbindungs- und Dichtmaterial
liefern und betriebsfertig montieren
Menge: 3,000 Stck

**2.3.45 U-Stück DN 400, reibschl.**
Überschiebemuffenstück (U-Stück DN 400
für Druckrohraus duktielm Gusseisen für Trinkwasser
nach DIN
EN 545, mit DVGW-Zertifizierungszeichen,
mit reibschlüssiger Stopfbuchsenmuffenverbindung,
einschließlich Dichtungen und Dicht-Halteringen aus
EPDM,
Gegenringen und Schrauben.
Verbindung Expresst Vi oder gleichwertig
Verbindung: '....................'

innen und außen GSK Epoxy Pulverbeschichtung
nach DIN EN 14901-1
einschl. Verbindungs- und Dichtmaterial
liefern und betriebsfertig montieren
Menge: 1,000 Stck

**2.3.46 PA-Stück DN 400, feststellbar**
Pass- und Ausbaustück (feststellbar) als starre
Rohrleitungsverbindung mit durchgehenden Gewindebolzen.
Flanschanschlussmaße nach DIN EN 1092-2,
Längenausgleich 25 mm,
Gehäuseteile aus Stahl (St 37-2), Dichtungen aus EPDM.
EPDM Gummierung und Epoxy- Pulverbeschichtung
mit Hygienebescheinigung gemäß KTW - Empfehlungen und
DVGW - W 270.
Beschichtung : innen und außen Epoxy Pulverbeschichtung
nach DIN EN 14901
Baulänge : 400 mm
Ausführung : A
DN :  400
PN :  10

Fabrikat: Saint-Gobain PAM
Typ:  PAF-LF
oder gleichwertiger Art

Fabrikat: '....................'

Typ:  '....................'

einschl. Verbindungs- und Dichtmaterial
liefern und betriebsfertig montieren
Menge: 3,000 Stck

**2.3.47 VB- FL-Stück DN 150/d 180 PE100, SDR 11**
DIN EN 12201 und DIN 8074/8075
Vorschweißbund mit Losflansch
SDR-Stufe 11, aus PE 100
DN 150/d 180 x 61,4
liefern und betriebsfertig montieren
Menge: 1,000 Stck

**2.3.48 E-Schweißmuffe d 180, SDR 11**
Sicherheitsfitting aus PE-HD zur Verbindung
Trinkwasserrohr aus PE-HD, SDR 11
mit freiliegenden, festverankerten Heizwendel  zur
optimalen
Wärmeübertragung bei der Verschweißung:
- Verlegung ohne Haltevorrichtung möglich
- kurze Abkühlzeiten
- große Einstecktiefe
- extra breite Schweißzonen
- kalte Zonen an den Stirnseiten und in der Mitte zur
Verhinderung von Schmelzaustritt
- Strichcode-Kennzeichnung zur vollautomatischen Verschweißung
- Sicherheitsschweißkontakte für feste und berührungssichere Verbindung zum Bauteil
- Verschweißung mit Sicherheitskleinspannung
- Temperaturkompension
- mit Vorwärmtechnik zur optimalen Spaltüberbrückung
- Schweißindikation zum visuellen Nachweis der
  erfolgten Schweißung mit DVGW-Registrierung

UB d 180

Fabrikat:  '....................'

liefern und betriebsfertig montieren
Menge: 2,000 Stck

**2.3.49 E-Schweißmuffe d 63, SDR 11**
wie Pos. 2.3.48, jedoch
E-Schweißmuffe d 63

liefern und betriebsfertig montieren
Menge: 1,000 Stck

**2.3.50 E-MMW 45°, d 180**
wie Pos. 2.3.48, jedoch
Elektroschweißmuffenwinkel 45°, d 180

liefern und betriebsfertig montieren
Menge: 2,000 Stck

**2.3.51 E-MMW 45°, d 63**
wie Pos. 2.3.48, jedoch
Elektroschweißmuffenwinkel 45°, d 63

liefern und betriebsfertig montieren
Menge: 2,000 Stck

**2.3.52 Übergangsstück (MUN) PE-HD/Messing mit AG, d63/2"**
Übergangsstück (MUN) PE-HD/Messing
mit Außengewinde d 63 /2"
Fabrikat Friatec oder gleichwertig
bestehend aus PE-HD-Seite mit freiliegenden Heizwänden,
große Einstecktiefe, breiter Schweißzone, Messingseite
unlösbar und verdrehsicher in PE-HD verankert.

Angebotenes Fabrikat:
Hersteller/Typ: '....................'
Menge: 3,000 Stck

**2.3.53 Hinweisschilder DIN 4067, Form B**
Hinweisschilder für Trinkwasserleitungen
mit auswechselbarer Beschriftung, Farbe blau
gemäß DIN 4067, Form B

Fabrikat: '....................'

einschl. Aluminium-Kombiplatte, Zubehör und
Befestigungsmaterial liefern und an Ständer aus
AluminiumProfilrohr, Durchmesser 48 mm und montieren

HINWEIS:
Montage mehrerer Schilder an einem Rohrpfosten
erforderlich
Menge: 7,000 Stck

**2.3.54 Hinweisschilder DIN 4067, Form B, Leitungseigentümer**
wie Pos. 2.3.53, Hinweisschilder für
Trinkwasserleitungen
mit Beschriftung für TW-HL DN 400 mit Angabe
Leitungseigentümer einschl. Zubehör und Befestigungsmaterial liefern und an Markierungspfosten m.
Abplattung,
Durchmesser 100 mm, montieren,
Kennzeichnung Trassenverlauf auf DB-Grundstück.
Menge: 6,000 Stck

**2.3.55 Hinweisschilder DIN 4066**
wie Pos. 2.3.53, jedoch
gemäß DIN 4066
liefern und betriebsfertig montieren
Menge: 2,000 Stck

**2.3.56 Pfosten für Hinweisschilder**
Rohrpfosten aus Aluminium-Profilrohr
für Hinweisschilder DIN 4066/68
mit Staberdanke und Kunststoffkappe
Durchmesser:  48 mm,
Länge:  bis 2,00 m,

Fabrikat: '....................'

einschließlich Befestigungsmittel für Hinweisschilder,
wie
Befestigungsspange und V2A-Schrauben etc., liefern und
aufstellen, einschließlich aller anfallenden Erd- und
Nebenarbeiten sowie Lieferung von Beton und Herstellung
eines Betonfundamentes ca. 25 x 25 x 40 cm je Pfosten.
Menge: 4,000 Stck

**2.3.57 Markierungspfosten m. Abplattung**
Makierungspfosten aus schlagfestem Kunststoff (ASA),
durchgefärbt, oben abgeflacht,
für 1x Hinweisschild 140x200 mm,
mit Stab-Erdanker und Abdeckkappe,
Durchmesser 100 mm.
Länge: 2 m, Farbe: blau
Fabrikat: '....................'

einschl. Zubehör und Befestigungsmaterial liefern und
nach Anweisung setzen
Menge: 6,000 Stck

**2.3.58 Warn- und Trassenband Trinkwasser**
Farbe:  blau
Aufschrift:  Trinkwasser
mit Ortungseinlage liefern und ohne Unterbrechung
entsprechend dem Rohrleitungsverlauf verlegen
Menge: 205,000 m

**2.3.59 Innendruckprüfung DN 400, PN 10**
nach DIN EN 805 und DVGW-W 400-2,
an Druckrohrleitungen für Wasser DN 400 aus GG
in Teillängen,
mit Ballreinigung im Beisein des AG,
einschl. Lieferung, Montage und Rückbau aller
erforderlichen Armaturen und Formstücke welche für die
fachgerechte Durchführung erforderlich sind, Wasser
liefern
sowie schadlose Beseitigung ist Sache des AN ohne
gesonderte Vergütung.

Abgerechnet wird der jeweilige Leitungsabschnitt nur
einmal. Die Abnahme erfolgt durch den jeweiligen
Versorgungsträger. Von der beabsichtigten Durchführung
der Druckprüfung ist die Bauleitung spätestens zwei
Arbeitstage vorher in Kenntnis zu setzen.

Bei durchgeführten Druckprüfungen ohne rechtzeitige
Information des AG, behält sich der AG vor, diese auf
Kosten des AN zu wiederholen.
Treten infolge der Wiederholungsprüfung Verzögerungen
beim Bauablauf ein, so werden diese nicht für eine
Fristverlängerung anerkannt; ebenso können hieraus
keine Mehrforderungen abgeleitet werden.
Menge: 1232,000 m

**2.3.60 Spülen und Entkeimen DN 400**
der Trinkwasserleitungen DN 400,
abschnittsweise, nach DVGW-W 291,
Wasserprobe für bakteriologische Untersuchung
sowie Analyse durch Gesundheitsamt,
einschl. Lieferung, Montage und Rückbau aller
erforderlichen
Armaturen und Formstücke welche für die fachgerechte
Durchführung erforderlich sind, Wasser liefern sowie
schadlose
Beseitigung ist Sache des AN.
Menge: 1232,000 m

**2.3.61 Widerlager Stahlträger**
Widerlager für Druckrohrleitungen,  Abzweig bis DN 400
aus Stahlträger für sofortige Wiederinbetriebnahme
der Druckrohrleitungen
Stahlträger: HEB (IPB) 100
Länge: 4,00 m
liefern und einbringen bis 3,5m Tiefe durch Pressen bzw
Bohren, Rütteln nicht zulässig,
inkl. aller Nebenleistungen und Erschwernisse
Menge: 2,000 Stck

**2.3.62 Einbindung DN 400, KP A**
Zulage für Arbeitserschwernisse einschl. sämtlicher
Nachtar-beits- und Wochenendzuschläge für Personal
sowie
damit verbundener Aufwendungen für Geräte und Stoffe
für die
Einbindung/ Anschluss der neuen Trinkwasserleitung DN
400
an den vorhandenen Leitungsbestand in Medewege,
Anschluss
an vorhandene Rohrleitung DN 400 GGG,
siehe Detailzeichnung KP A
Dimension: DN 400
Mateial:  GGG
Trennen der vorhandenen Altrohrleitung DN 400 GGG,
Rückbau Altrohrleitung bis 2 m Länge einschl. aller
Form- und
Vetrbindungsstücke,
Anschlüsse für Neuanschluss vorbereiten bzw. nicht mehr
benötigten Anschluss dicht verschließen,
Neuanschluss der Versorgungsleitung DN 400 GGG über
GGG-Form-, Verbindungs- und Übergangsstücke sowie
betriebsfertige Herstellung des neuen Knotenpunktes mit
Einbau ASK DN 400,
einschl. aller Nebenarbeiten und Erschwernisse, wie z.
B. der
eventuellen Wasserhaltungsmaßnahmen,
Erdarbeiten werden gesondert vergütet,
Altmaterial wird Eigentum des AN und ist fachgerecht zu
entsorgen, Entsorgungsnachweis ist beizubringen.
Menge: 1,000 Stck

**2.3.63 Einbindung DN 400, KP F**
Zulage für Arbeitserschwernisse einschl. sämtlicher
Nachtar-beits- und Wochenendzuschläge für Personal
sowie
damit verbundener Aufwendungen für Geräte und Stoffe
für die
Einbindung/ Anschluss der neuen Trinkwasserleitung DN
400
an den vorhandenen Leitungsbestand in Gosewinkel,
Anschluss
an vorhandene Rohrleitung DN 400 GGG/Az
Ümbau Schieberkreuz DN 400/150/50 hinter vorhandener
Bahnkreuzung, siehe Detailzeichnung KP F
Dimension: DN 400/150/50
Mateial:  GGG/Az/PE-HD/PE-HD
Trennen der vorhandenen Altrohrleitungen DN 400 GGG,
d 180 PE-HD und HAL DN 50 PE-HD,
Rückbau Altrohrleitungen bis jeweils ca. 2 m Länge
einschl.
aller Armaturen, Form- und Vetrbindungsstücke,
Anschlüsse für Neuanschluss vorbereiten bzw. nicht mehr
benötigten Anschluss dicht verschließen,
Neuanschluss der Versorgungsleitung DN 400 GGG, d 1080
PE-HD und HAL d63 PE-HD über GGG- und PE-HD--Form-,
Verbindungs- und Übergangsstücke sowie betriebsfertige
Herstellung des neuen Knotenpunktes mit Einbau
Schieberkreuz DN 400/150 mit OFH DN 80 und Umschlus HAL
d63 PE-HD,
einschl. aller Nebenarbeiten und Erschwernisse, wie z.
B. der
eventuellen Wasserhaltungsmaßnahmen,
Erdarbeiten werden gesondert vergütet,
Altmaterial wird Eigentum des AN und ist fachgerecht zu
entsorgen, Entsorgungsnachweis ist beizubringen.
Menge: 1,000 Stck

#### Titel 2.4 Rückbau, Stilllegung Altanlagen TWL

*Hinweis*
Die Leitungstrasse der Altleitung DN 400 bzw. der
Doppelleitung
2x DN 300 verläuft größtenteil entlang des
unbefestigtren
Uferweges am Medewegwer See.
Der Ufewrweg ist unbefestigt und nicht für schwere
Baufahrzeuge befahrbar.
In die nachstehenden Einheitleistungspreise sind
sämliche
zusätzlichen Aufwendungen und Ertschwernisse für den
Einsatz
leicher Baugeräte einzukalkulieren.

**2.4.1 Freischneiden Uferweg, Lichtraumprofil**
Fahrstreifen Uferweg, Grundfläche des Arbeitsraumes in
Rohrleitungstrasse freischneiden und abräumen,
Herstellen Lichtraumprofil für befahrung durch leichtes
Baugerät, das abgeräumte Material getrennt nach
Stoffen auf
dem Gelände laden, abfahren und entsorgen,
abgerechnet wird nach Länge der freigeräumten Weglänge
Menge: 100,000 m

**2.4.2 Zulage Hindernisbeseitigung**
Hindernisbeseitigung von Totholz, umgestürzte
Baumstämme
quer zum Uferweg, freischneiden und abräumen,
das abgeräumte Material getrennt nach Stoffen auf dem
Gelände laden, abfahren und entsorgen,
Menge: 2,000 m3

**2.4.3 Baugrube Altbestand, T bis 1,75 m, vorw. Hb 3/4**
Boden der Gräben für Baugruben zum Rückbau von
vorhandenen Erdeinbauarmaturen, Bauwerken
nach DIN 4124, DIN EN 1610 und ATV-A 139 profil- und
gefällegerecht in erforderlicher Größe ausheben, mit
Maschinen-, Handaushub,

Aushubtiefe:  bis 1,75 m
Aushubgrundfläche: i.M. 1,50 m x 1,50 m

Bodenverdrängung  100%
verdrängter Boden wird Eigentum des AN,
Boden laden, auf Bereitstellungsfläche des AN
verbringen,
zwischenlagern und zu Lasten des AN beseitigen
einschl. aller
Lade- und Förderarbeiten, Transporte sowie Nachweis und
Dokumentation

Offene Wasserhaltung bis zu einer Pumpenleistung von
1m³/h
je m Baugrube bei 5 m geodätischer Förderhöhe wird
nicht
gesondert vergütet. Einzurechnen sind die Kosten für
das
Vorhalten sämtlicher Geräte, für die Beseitigung des
anfallenden Oberflächenwassers sowie aller Leistungen
und
Nebenleistungen.

vorwiegend Homogenbereich 3 über 4
(A,SE, SU über SU*/ST/TL),
- LAGA Einbauklasse Z1
- Abfallschlüssel 17 05 04
- EBV-Kategorie bis  BM/BG-F1

Abgerechnet wird je Schieberkreuz, Knotenpunkt
Menge: 3,000 Stck

**2.4.4 Abbruch Altrohrleitung DN 400 Az**
vorh. Altrohrleitung Trinkwasser in neuer
Leitungstrasse,
Dimension: DN 400
Rohrmaterial: Az
einschl. der Rohrauflager und -bettung in vorh.
Baugrube/
Rohrgraben im Zuge der Neuverlegung fachgerecht Leitung
aufnehmen, in Teillängen, das abschnittsweise Trennen
entsprechend Baufortschritt bzw. im Kreuzungsbereich
ist
einzukalkulieren,
im Baustellenbereich zwischenlagern und
abtransportieren
Sohltiefe:  über 1,25 m bis 1,75 m
Altmaterial wird Eigentum des AN und ist fachgerecht zu
entsorgen, Entsorgungsnachweis ist beizubringen
einschl. aller Nebenarbeiten und Erschwernisse wie
z.B. für Erd-
und Verbauarbeiten der Rohrgäben, Baugruben der
Erdbaupositionen sowie aller Entsorgungsgebühren undkosten.

HINWEIS:
Alle Arbeiten an AZ-Rohrleitungen sind nur von
geschulten
Personal unter Berücksichtigug der TRGS 519 auszuführen
Menge: 5,000 m

**2.4.5 Abbruch Altrohrleitung DN 400**
wie Pos. 2.4.4, jedoch
Rückbau vorh. Altrohrleitung Trinkwasser in neuer
Leitungstrasse,
Dimension: DN 400
Rohrmaterial: GGG
Menge: 2,000 m

**2.4.6 Abbruch Altrohrleitung DN 300**
wie Pos. 2.4.4, jedoch
Rückbau vorh. Altrohrleitung Trinkwasser in neuer
Leitungstrasse,
Dimension: DN 300
Rohrmaterial: St
Menge: 4,000 m

**2.4.7 Abbruch Altrohrleitung bis DN 150**
wie Pos. 2.4.4, jedoch
vorh. Altrohrleitung Trinkwasser in neuer
Leitungstrasse,
Dimension: bis DN 150
Rohrmaterial: PE-HD
.
Menge: 4,000 m

**2.4.8 Demontage Absperrarmatur DN 400**
fachgerechter Rückbau, Demontage vorhandener
Absperrarmatur DN 400 einschl. oberirdisches Zubehör,
wie
Straßenkappe, Trag- und Umrandungsplatte sowie
Hinweisschilder und Rohrpfosten,
Anschlussflansch dicht verschließen.
Altmaterial wird Eigentum des AN und ist fachgerecht zu
entsorgen, Entsorgungsnachweis ist beizubringen.
Menge: 3,000 Stck

**2.4.9 Demontage Absperrarmatur DN 300**
wie Pos. 2.4.7, jedoch
fachgerechter Rückbau, Demontage vorhandener
Absperrarmatur DN 300 einschl. oberirdisches Zubehör
Menge: 2,000 Stck

**2.4.10 Demontage Absperrarmatur DN 150**
wie Pos. 2.4.7, jedoch
fachgerechter Rückbau, Demontage vorhandener
Absperrarmatur bis DN 150 einschl. oberirdisches
Zubehör
Menge: 3,000 Stck

**2.4.11 Demontage Einbaugranitur KOS**
wie Pos. 2.4.7, jedoch
fachgerechter Rückbau, Demontage vorhandener
Erdeinbaugarnitur KOS einschl. oberirdisches Zubehör,
Absperrarmatur verbleibt im Boden
Menge: 4,000 Stck

**2.4.12 Demontage Formstücke, erdverlegt, aus Metall, DN 400**
Demontage vorhandener Form- und Verbindungsstücke,
erdverlegt, DN 400
Material: GGG bzw. St
Altmaterial wird Eigentum des AN und ist fachgerecht zu
entsorgen, Entsorgungsnachweis ist beizubringen
Menge: 4,000 Stck

**2.4.13 Demontage Formstücke, erdverlegt, aus Metall, DN 150-300**
Demontage vorhandener Form- und Verbindungsstücke,
erdverlegt, DN 150-300
Material: GGG bzw. St
Altmaterial wird Eigentum des AN und ist fachgerecht zu
entsorgen, Entsorgungsnachweis ist beizubringen
Menge: 6,000 Stck

**2.4.14 Demontage Formstücke, erdverlegt, aus Kunst.**
Demontage vorhandener Form- und Verbindungsstücke,
erdverlegt, bis DN 150
Material: PVC-U bzw. PE
Altmaterial wird Eigentum des AN und ist fachgerecht zu
entsorgen, Entsorgungsnachweis ist beizubringen
Menge: 6,000 Stck

**2.4.15 Abbruch Schachtbauwerk DN 1000, T bis 1,75 m, UT verbleibt**
Armaturenschacht DN 1000,
vorwiegend aus Betonfertigteilen, bestehend aus
Schachtrohr, Schachthals, Auflageringen und
Schachtabdeckung fachgerecht abbrechen,
bis ca. 1,75 m unter Gelände,
Unterteil verbleibt im Boden
Abbruchgut wird Eigentum des AN und ist fachgerecht zu
entsorgen, Entsorgungsnachweis ist beizubringen
einschl. aller Nebenarbeiten und Erschwernisse wie
z.B. für Erd-
und Verbauarbeiten, Entsorgungsgebühren und- kosten.
Menge: 1,000 Stck

**2.4.16 Rohrverschluss DN 400**
Rohranschlüsse aus Az-Rohr DN 400 mit geeigneten
Formstücken dicht verschließen,
Ausführung nach Wahl des AN
gewählt: '....................'

Altmaterial wird Eigentum des AN und ist fachgerecht zu
entsorgen, Entsorgungsnachweis ist beizubringen.

HINWEIS:
Alle Arbeiten an AZ-Rohrleitungen sind nur von
geschulten
Personal unter Berücksichtigug der TRGS 519 auszuführen
Menge: 5,000 Stck

**2.4.17 Rohrverschluss DN 300**
Rohranschlüsse aus St bzw. PE-HD-Rohr bis DN 150 mit
geeigneten Formstücken dicht verschließen,
Ausführung nach Wahl des AN

gewählt: '....................'

Altmaterial wird Eigentum des AN und ist fachgerecht zu
entsorgen, Entsorgungsnachweis ist beizubringen.
Menge: 1,000 Stck

**2.4.18 Rohrverschluss bis DN 150**
Rohranschlüsse aus St bzw. PE-HD-Rohr bis DN 150 mit
geeigneten Formstücken dicht verschließen,
Ausführung nach Wahl des AN

gewählt: '....................'

Altmaterial wird Eigentum des AN und ist fachgerecht zu
entsorgen, Entsorgungsnachweis ist beizubringen.
Menge: 2,000 Stck

**2.4.19 Zulage Einfüll- bzw. Entlüftunghsöffnung**
Herstellen Einfüll- bzw. Entlüftungsöffnungen für
Verdämmern
Altrohrleitung, Zulage für Rohrverschluss DN 300 - DN
400
Menge: 2,000 Stck

**2.4.20 Verdämmern bis DN 400**
Verdämmern von Rohrleitungen bis DN 400,
Az- bzw. Stahlrohre,
mittels geeigneten Dämmermaterial,
Porenleichtbeton, Druckfestigkeit mind. 1 N/m²,
Zugang durch Baugrube,
Tiefe unter Gelände: 1,2 bis 1,75 m,
einschließlich aller Nebenarbeiten, Erschwernisse und
Dokumentation, Verfüllprotokolle nach DVGW-W 307,
Nachweis Prüfwürfel mind. 1 N/mm²
Menge: 20,000 m

**2.4.21 Füllmaterial liefern**
Füllmaterial für Verfüllung Baugruben der abgebrochenen
Schachtbauwerke und Abschlüsse mit vom AN zu liefernden
Stoffen
Stoff:  tragfähiger, nichtbindiger Boden,
  Bodenklasse 3, Verdichtbarkeitsgruppe V1
Verdichten, nach den ZTV-Bedingungen und Richtlinien
für
Aufgrabungen in Verkehrsflächen (ZTVA-StB)
liefern und lagenweise fachgerecht einbauen
nur auf Anweisung des AG
Menge: 10,000 m3

**2.4.22 Nachverdichten von Flächen**
vorhandene Bodenklasse 3
gemäß ZTVE-StB 12
geforderter Verdichtungsgrad: DPR 100%
  EV2 > 45 MN/m²
Menge: 20,000 m2

### Bereich 3 HDD-Bohrung Trinkwasser

*Hinweis*
Die Fachaufsicht während der Arbeiten hat nur durch
geschultes Personal für Type B  Bohranlagen größer 40
t Zug/
Schubkraft nach DVGW-GW 321 GN 2B zu erfolgen. Der
Nachweis über die Fachaufsicht ist mit dem Angebot
vorzulegen.

Die eingesetzte Bohremulsion muss für den Einsatz in
der
Trinkwasserschutzzone II geeignet sein. Ein
entsprechender
Nachweis ist vor Baubeginn beizubringen.

Für die Durchführung der Horizontalspülbohrung ist eine
Großbohranlage mit Bohrspülmischanlage und
Bentonit-Recycling-Anlage einzusetzen. Die
Großbohranlage
muss in der Lage sein mind. 530 m Druckrohrleitung DN
400
GGG TIS-K ZMU unter den vorhandenen geotechnischen
Bedingungen in einer Bohrlänge ohne Zwischenbaugruben
zu
verlegen.

Auf Grund der zu erwartenden Schubkräfte und
Dreh-momente
bei Verlegung der Dükerleitung ist eine
HDD-Großbohranlage
mit einer min. Zug-/ Schubkraft von 80 t einzusetzen.
Für die
Bohrkopfortung und -steuerung ist auf Grund der
Unzugänglichkeit des Geländes zwischen der Start- und
Zielbaugrube ein Wire-Line-System mit
Präzisions-navigation
über Kreiselkompass (Gyro) einzusetzen.

Für die Projektausführung vorgesehene Bohr- und
Messtechnik:
(vom Bieter bei Angebotsabgabe anzugeben)

  Bohrgerätehersteller/-typ:

´....................´

  Baujahr:

´....................´

  Abmessungen des Bohrgerätes: L x B x H [m]:

´....................´

  Gewicht [to]:

´....................´

  Max. Zugkraft [kN]:

´....................´

  Max. Druckkraft [kN]:

´....................´

  Max. Drehmoment [Nm]:

´....................´

  Messverfahren für Bohrlochvermessung über Wire-Line-
  Verfahren mit elektromagn. Präzisionsnavigation durch
  Kreiselkompass:

´....................´

  Kapazität der vorgesehenen Hochdruckpumpe,
max. Betriebsdruck bei max. Pumpvolumen [ l/min],
[bar]:

´....................´

  Spülungsmischanlagenhersteller/-typ:

´....................´

  Max. Durchsatz der Spülungsmischanlage [m³/min]:

´....................´

  Recyclinganlagenhersteller/-typ:

´....................´

  Max. Durchsatz Recyclinganlage mit Feststoffanteil
  [m³/min];[%]:

´....................´

#### Titel 3.1 Baustelleneinrichtung

**3.1.1 Baustelleneinrichtung HDD-Technik**
Baustelle für HDD-Verfahren einrichten, hierzu alle
Geräte,
Maschinen, Aggregate, Werkzeuge, Materialien und
sonstige
Betriebsmittel (ggf. auch Rollenböcke), die zur
Durchführung
der Horizontalbohrung erforderlich sind,
bereitstellen, zur
Baustelle transportieren und betriebsfertig
aufstellen, einschl.
aller dafür erforderlichen Arbeiten, Transporte, An-
und Abreise
des Personals einschl. Vorhalten der Gerätschaften.
Vorhalten
von Kommunikations-mitteln für den direkten
Informationsaustausch zwischen Bohrgeräteführer und
Mitarbeitern auf dem Bohrplatz und auf der
Rohrbauseite/am
Austrittspunkt der Bohrung (z.B. Funkgeräte). Mit zu
berücksichtigen ist die Arbeitsstättenverordnung mit
Hinsicht auf
die Gestellung von Sanitär- und WC-Einheiten sowie die
Einhaltung der relevanten Vorschriften des Arbeits- und
Gesundheitsschutzes.
Die Baustelleneinrichtung beinhaltet den Bau und
Rückbau
eines Oberbogens, wenn erforderlich.
Baustelle nach Durchführung der Horizontalbohrarbeiten
räumen einschl. aller dafür erforderlichen und
notwendigen
Arbeiten und Transporte. Von der BE verwendete Flächen
sind
in Abstimmung mit dem AG bzw. dem Eigentümer der
Fläche wieder in den vor der Durchführung der Arbeiten
vorgefundenen bzw. planmäßigen Zustand zu versetzen.
Alle Materialien, Werkzeuge und Container
sind zu entfernen. Abfälle sind gem. den gültigen
Vorschriften
zu beseitigen.

HINWEIS:
Im Baustellenbereich ist keine Möglichkeit für den
Anschluss
einer Baustromversorgung und Beleuchtung der Baustelle,
Baustellenzufahrt sowie Stromversorgung von Geräte und
Maschinen über das öffentliche Netz vorhanden.
Die Baustellenzufahrt ist nur von Groß Medewege aus
über eine
unbefestigten Wirtschaftsweg parallel zur Bahnstrecke
6441
Schwerin  -Bad Kleinen möglich. Als Wendemöglichkeit
für
Transporte kann nur der Bereich der geplanten
Baustelleneinrichtung Rigside, Fläche 1.1, genutzt
werden. Eine
darüberhinaus- gehende weitere Nutzung der Wiesen- und
Weideflächen ist nicht gestattet.
Menge: 1,000 psch

**3.1.2 Baustellensicherung, Bauzaun**
Sichern der Baustelle und aller zugehörigen
Baustellenteile
entsprechend RSA und ZTV-SA in ihrer jeweils aktuellen
Fassung.
Aufstellen, Vorhalten, ständig Unterhalten, ggf.
Umsetzen und
Abbauen der erforderlichen Hinweiszeichen, Schutz- u.
Sicherheitseinrichtungen, Bauzäune u.d.gl. nach
den Vorschriften der StVO und VBG,  der hierfür
benötigten
Geräte einschl. der Betriebskosten für die gesamte
Bauzeit
bis zur Verkehrsfreigabe, einschl. aller Auslagen und
Gebühren.
Menge: 300,000 m

#### Titel 3.2 Erd- und Wiederherstellungsarbeiten

**3.2.1 Oberboden, Geländeprofilierung, Abtrag**
Gelände für Stellfläche HDD-Bohrtechnik profilieren
durch
Oberbodenabtrag, Oberboden mit Grasnarbe i.M. 0,40 cm
dick
von Grünflächen,
Oberboden getrennt von anderen Ertdaushub fachgerecht
abtragen, getrennt von anderen Bodenaushub seitlich
dewr
Baustelleneinrichtung zwischnelagern,
Wiedereinbringung wird
gesondert abgerechnet.
für Baustelleneinrichtung HDD-Bohrechnik, Rigsite
Schutz der angrenzenden Flächen für Lagerung Erdaushub,
abgerechnet wird nach Abtragsprofil.
Menge: 762,000 m3

**3.2.2 Einrichten, Vorhalten, Räumen Stellfläche HDD-Technik, Rigsite**
Aufbauen, Vorhalten, Warten und Unterhalten sowie
Räumen
einer Stellfläche für die HDD-Bohrtechnik während der
Dauer
der Rohrvortriebsarbeiten, für Rigsite
mit nachstehend einzukalkulierenden Leistungen
- Schutz der vorhandenen Oberflächen einschl.
Verbesserung
  Tragfähigkeit Untergrund durch Verbundmatte als
Kombiprodukt bestehend aus biaxialgestreckten
formstabilen,
  knotenfreien, monolistischen Geogitter, thermisch
  verbunden  mit einem mechanisch verfestigten Trenn-
und
  Filtervliesstoff der Textilrobustheitsklasse 3,
- Lieferung und Einbau Schottertragschicht d ca. 25 cm,
- Lieferung und Einbau Betonfahrspurplatten d ca.15 cm,
  Fugen einschlämmen
Rekultivierungsarbeiten der in Anspruch genommenen
Vegatations- und Ackerflächen werden gesonder vergütet.
Menge: 1080,000 m2

**3.2.3 Einrichten, Vorhalten, Räumen Stellfläche HDD-Technik, Pipesite**
wie Pos. Aufbauen, Vorhalten, Warten und Unterhalten
sowie
Räumen einer Stellfläche für die HDD-Bohrtechnik
während der
Dauer der Rohrvortriebsarbeiten, für Pipesite
mit nachstehend einzukalkulierenden Leistungen
- Schutz der vorhandenen Oberflächen durch
Geotextilbahnen
- Lieferung und Einbau Schottertragschicht d ca. 25 cm,
- Lieferung und Einbau Betonfahrspurplatten d ca.15 cm,
  Fugen einschlämmen
Rekultivierungsarbeiten der in Anspruch genommenen
Vegatations- und Ackerflächen werden gesonder vergütet.
Menge: 330,000 m2

**3.2.4 Eintrittsbaugrube**
Offene Baugrube als Eintrittsgrube, für die
Horizontalbohrung herstellen und beseitigen, einschl.
Vorhaltung der für die Bohrung erforderlichen
Zusatzteile,
für Rohr DN 400 GGG ZMU
Einbautiefenbereich über 1,25 m bis 3,00 m,

Abmessungen nach Wahl des AN (LxBxT):

gewählte Abmessung:  '....................'

Plattenverbau Fa. Krings, Typ KS 60
oder gleichwertiger Art:

gewählter Verbau: '....................'

Bemessungswasserstand für Baubehelfe gemäß
Gutachten. Es sind einzurechnen: Verbau gemäß
DIN 4124, wenn erforderlich, einbringen. Wenn
Geltungsbereich der DIN 4124 verlassen, Verbau
nach statischen Erfordernissen einbringen, vorhalten
und beseitigen,
Boden ausheben, Baugrubensohle einplanieren und
verdichten,
Boden laden, innerhalb der Baustelle transportieren,
lagern und
wieder einbauen

vorwiegend Homogenbereich 3  (A,SE, SU),
- LAGA Einbauklasse Z1.2
- Abfallschlüssel 17 05 04
- EBV-Kategorie bis  BM/BG-F1
Menge: 1,000 Stck

**3.2.5 Austrittsbaugrube**
Offene Baugrube als Eintrittsgrube, für die
Horizontalbohrung herstellen und beseitigen, einschl.
Vorhaltung der für die Bohrung erforderlichen
Zusatzteile,
für Rohr DN 250 GGG ZMU
Einbautiefenbereich über 1,25 m bis 3,00 m,

Abmessungen nach Wahl des AN (LxBxT):

gewählte Abmessung: '....................'

Plattenverbau Fa. Krings, Typ KS 60
oder gleichwertiger Art:

gewählter Verbau: '....................'

Bemessungswasserstand für Baubehelfe gemäß
Gutachten. Es sind einzurechnen: Verbau gemäß
DIN 4124, wenn erforderlich, einbringen. Wenn
Geltungsbereich der DIN 4124 verlassen, Verbau
nach statischen Erfordernissen einbringen, vorhalten
und beseitigen,
Boden ausheben, Baugrubensohle einplanieren und
verdichten,
Boden laden, innerhalb der Baustelle transportieren,
lagern und
wieder einbauen

vorwiegend Homogenbereich 3 über 4
(A,SE, SU über SU*/ST/TL),
- LAGA Einbauklasse Z1
- Abfallschlüssel 17 05 04
- EBV-Kategorie bis  BM/BG-F1
Menge: 1,000 Stck

**3.2.6 Widerlager HDD-Bohranlage**
Widerlager zur Krafteinbringung in das Erdreich für
HDD-Bohrgerät herstellen durch dreireihige Spundwand
und
Verbindung mit Bohranlage, Spundwandanordnung und
-dimensionierung nach Wahl des AN in Abhängigkeit der
einzusetzenden HDD-Technik.
Menge: 1,000 Psch

**3.2.7 Geländeprofilierung, Auftrag**
Gelände für Stellfläche HDD-Bohrtechnik profilieren
durch
Oberbodenauftrag, seitliche Lagerung Oberboden mit
Grasnarbe,
Oberboden mit Grasnarbe i.M. 0,40 cm dick
wiedereinbrinmgen
auf Grünflächen
für Baustelleneinrichtung HDD-Bohrechnik, Rigsite,
abgerechnet wird nach Auftragsprofil..
Menge: 762,000 m3

**3.2.8 Rekultivierungsarbeiten Vegetation**
Rekultivierungsarbeiten der in Anspruch genommenen
Grün-
und Vegetationsflächen, Beseitigung von Fahrspuren,
glatt harken sowie Rasenansaat entsprechend Forderung
des
Pächters/Eigentümers fachgerecht ansäen und einwalzen,
Rasen ca. 3 Wochen je nach Witterung ausreichend bewässern bis zum Auflaufen.
Überschussboden sowie Steine und sonstiger Unrat wird
Eigentum des AN und ist fachgerecht zu entsorgen,
Entsorgungsnachweis ist beizubringen
Menge: 1410,000 m2

#### Titel 3.3 Rohrvortriebsarbeiten

**3.3.1 Pilotbohrung**
Herstellen einer Pilotbohrung zwischen Ein- und
Austritts-punkt
nach den in der Baubeschreibung und den Plan-unterlagen
genannten Maßangaben in einer Länge ohne
Zwischenbaugruben.
Längenangabe = gestreckte Bohrlänge

Muss das Bohrloch während der Pilotbohrung
aufgegeben werden, so ist es mit geeignetem Material zu
verfüllen. Die Druckfestigkeit des Verfüllmaterials
soll
nach 28 Tagen min. 1 N/mm² erreichen. Ein Nachweis
über das
Verfüllen und die erzielte Endfestigkeit ist zu
erbringen.
Eine baugrundbedingte Fehlbohrung ist im Titel. 3.4 zu
bepreisen.
Angabe des Bieters zum Verfüllmaterial:

'....................'

Die Pilotbohrung ist mit einer Genauigkeit gem.
DVGW GW 321 durchzuführen.
Als Bohrlochvermessungssystem ist ein
Wire-Line-Verfahren mit elektromagnetischer
Präzisionsnavigation über Kreiselkompass einzusetzen.

Führen von Vortriebsprotokollen mit nachstehenden
Informationen:
- Datum, Uhrzeit des Bohrvorganges bei der Pilotbohrung, dem Aufweiten und dem Rohreinzug
- Aufzeichnung der Vortriebs- bzw.
  Zugkräfte und des Drehmomentes
- Aufzeichnung der horizontalen
  und vertikalen Abweichungen, dabei sind die Maximalwerte hervorzuheben und
- Aufzeichnung des Druckes und der
  Durchflussmenge des Spülmittels
.
geplanter Bohrkanal vorwiegend in
Bodenklasse DIN 18300: HB 3 (Schicht 6; SU, SU*)
  bzw.
  HB 4 (Schicht 7; UL)

Bodenklasse DIN 18319: wechselnd,
  überwiegend LNE 2 und
  teilweise  LBM 2
Details siehe Baugrundgutachten Anlage 8, GIG mbH
Menge: 530,000 m

**3.3.2 Aufweitbohrung**
Aufweiten des Bohrloches zum Einzug des Produktrohrs
DN 400 GGG/ZMU TIS-K,
Schaft: OD 439 mm
Muffe: OD 520 mm zzgl. Gummimanschette und Blechkonus
Art der Bohrlochaufweitung und Anzahl der Aufweitgänge
nach
Wahl des Bieters, bzw. den projektspeziefischen
Erfordernissen,

gewählt, Anzahl Aufweitvorgänge:
'....................' Stck.

gewählt, Aufweitung: :'....................' mm

Die eingesetzte Bohrspülung ist während aller
Aufweitphasen in
der Eintritts- und Zielgrube kontrolliert aufzufangen
und
abzupumpen. Während des Aufweitens ist sicherzustellen,
dass das Bohrloch zum Ende der Aufweitarbeiten sauber,
frei von gelösten Feststoffen ist.
Das Aufweiten hat mit einem großen, vom Auftraggeber
definierten Überschnitt zu erfolgen, der zu
dokumentieren ist,
Aufweitung auf mind. 494 mm. Die spätere gewünschte
Auflockerungswirkung des Erdreiches um den
Filterstrang ist
dabei zu berücksichtigen.
Eine permanente durchgehende Verbindung zwischen Ein-
und
Austrittsgrube mittels Pilotbohrgestänges
ist während aller Aufweitvorgänge sicher zu stellen.

Führen von Vortriebsprotokollen mit nachstehenden
Informationen:
- Datum, Uhrzeit des Bohrvorganges bei der Pilotbohrung, dem Aufweiten und dem Rohreinzug
- Aufzeichnung der Vortriebs- bzw.
  Zugkräfte und des Drehmomentes
- Aufzeichnung der horizontalen
  und vertikalen Abweichungen, dabei sind die Maximalwerte hervorzuheben und
- Aufzeichnung des Druckes und der
  Durchflussmenge des Spülmittels

geplanter Bohrkanal vorwiegend in
Bodenklasse DIN 18300: HB 3 (Schicht 6; SU, SU*)
  bzw.
  HB 4 (Schicht 7; UL)

Bodenklasse DIN 18319: wechselnd,
  überwiegend LNE 2 und
  teilweise  LBM 2
Details siehe Baugrundgutachten Anlage 8, GIG mbH
Menge: 530,000 m

**3.3.3 Einziehen Produktrohr**
Liefern und Bereitstellen von geeigneten Zugköpfen
und Innenzugköpfen, Ankopplungen eines Schutzrohres
bzw. Gitterschutzrohres und eines innenliegenden
Produktrohrstranges (bestehend aus geschlossenen
Zuleitungen / Anbindeleitungen und
Filterstrangelementen) an
die Einziehgarnitur und Einziehen des Produktrohres/
Rohrbündels.
Eine ggf. erforderliche Ballastierung des Produktrohrs/
Produktrohrbündels ist mit einzurechnen.
Die eingesetzte spezielle Bohrspülung ist während
des Einziehens in der Eintritts- und Zielgrube
kontrolliert
aufzufangen und abzupumpen.
Die Zugkraft beim Einzug muss über eine
Zugkraftmess-vorrichtung am Zugkopf dokumentiert
werden.
Die Ordnungsgemäße Entsorgung der nach dem Einzug des
Produktrohres verbleibenden Bohrspülung sowie des
angefallenen Abwurfes von der Separier/-
Recyclinganlage
sowie die Nachweis einer fachgerechten Entsorgung
ist in diese Position einzurechen.

geplanter Bohrkanal vorwiegend in
Bodenklasse DIN 18300: HB 3 (Schicht 6; SU, SU*)
  bzw.
  HB 4 (Schicht 7; UL)

Bodenklasse DIN 18319: wechselnd,
  überwiegend LNE 2 und
  teilweise  LBM 2
Details siehe Baugrundgutachten Anlage 8, GIG mbH
Menge: 530,000 m

**3.3.4 Bohrspülung**
Liefern, Anmischen, ggf. Recyceln und permanentes
Überprüfen der Bohrspülung, u.U. auch durch Zugabe von
Additiven.
Materialdatenblatt zur Bohrspülung ist dem Angebot
beizufügen.
Materialdatenblatt zu Additiven sind dem Angebot
beizufügen.
Der tägliche Verbrauch an Spülungsrohstoffen und
Additiven ist in den Bautagesberichten zu
dokumentieren,
gleiches gilt für die Summe des dazu verbrauchten
Anmischwassers.
Der Einsatz von Additiven bedarf der vorherigen
Zustimmung durch den Bauherren bzw. dessen
Vertreter.

Spezifikation des Unternehmers zur Bohrspülung:

Typ/Name:  '....................'
Mischungsverhältnisse:
Spülung [kg/m³ Wasser]  '....................'

Additiv 1 [kg/m³ Spülung]:  '....................'

Additiv 2 [kg/m³ Spülung]:  '....................'

Additiv 3 [kg/m³ Spülung]:  '....................'

Vorges. Summe Spülungsrohmaterial [to]
'....................'.
Menge: 880,000 m3

**3.3.5 Entsorgung Bohrlochemulsion**
Fachgerechte Entsorgung der Bohrspülemulsion
entsprechend
Vorgaben des Kreislaufwirtschafts- und Abfallgesetzes
einschl.
der erforderlichen Transportkosten, Deponie- u.
Entsorgungs-/Recyclingkosten und -gebühren,
Mehraufwand für Entsorgung von ungewollt ausgetretenen
Bohrspülungen infolge Ausbläser entlang der Bohrstrecke
einschl. des damit verbundenen Mehrverbraucha an
Bohrspülemulsion sind einzukalkulieren,
abgerechnet wird nach Länge der HDD-Bohrung
Menge: 880,000 m3

**3.3.6 Zulage Mud-Motor**
Zulage für Einsatz eines Mud-Motors für die
Pilotbohrung Pos.
3.3.1 einschl. aller Zwischen- und Anschlussstücke
sowie
Zubehöhr, abgerechnet wird der Mehraufwand
Menge: 530,000 m

#### Titel 3.4 Sonstiges

**3.4.1 Wasserversorgung HDD-Bohranlage**
Aufbauen, Vorhalten, Instandhalten, Betreiben und
Abbauen
einer Wasserversorgungsanlage für die Sicherstellung
der
Wasserversorgung der Bohrspülanlage in enger
Zusammenarbeit mit dem AG während der Dauer der
HDD-Bohrung
Hierzu ist eine Wasserversorgungsleitung DN 80, d 90 x
8,2
PE-HD an die vorhandene, perspektivisch stillzulegende,
Trinkwasserleitung DN 400 GGG anzuschließen,
Anschluss über Doppelanbohrschelle mit Flanschabgang
wird
gesondert vergütet und, bis zum Standort der Bohranlage
oberirdisch verlegen einschl. Sicherung der
Wasserversorgungsleitung gegen äußere Einflüsse und
Einwirkungen.
Alle erforderlichen Erd-, Oberflächen und
Wiederherstellungs-arbeiten einschl. der unbefestigten
Oberflächen für die Verlegung und dem Wiederausbau der
Wasserversorgungs-leitung sowie Erschwernisse,
Gestellung
und Betrieb der erforderlichen Übergangsstücke einschl.
Anschluss an vorhandene Versorgungsleitung sind
einzukalkulieren.
Abgerechnet wird nach Länge der
Wasserversorgungsleitung,
Material wird gesondert vergütet.
Menge: 50,000 m

**3.4.2 Doppelbügel-Anbohrschelle mit Flansch DN 80 und HA**
Doppelbügel-Anbohrschelle mit Flanschabgang und
Hilfsabsperrung, geeignet für kurzzeitige oder
dauerhafte
Absperrung des Durchgangs, Flansch nach EN 1092-2, für
die
Montage auf Guss-, Stahl- und AZ-Rohre DN 150 - DN 500,
Anpassung an das Hauptrohr erfolgt mit Haltebügeln
(Zubehör)
und Satteldichtung für Doppelbügelschellen (Zubehör),
Absperrung durch eine Steckscheibe (Zubehör) aus
nichtrostendem Stahl, vollkommen freier Durchgang,
Steckscheibe in geöffnetem Zustand vollständig
ausserhalb des
Durchflussmediums,
Prüfgrundlagen: Trinkwasser: EN 12266-1, Gas: DIN
3230-5.
Material: GJS-400, Korrosionsschutz durch
Epoxidharz-Pulverbeschichtung innen und außen gemäß
Gütesicherung RAL-GZ 662 der Gütegemeinschaft Schwerer
Korrosionsschutz  GSK unter Berücksichtigung der DIN
3476
(P) und DIN 30677-2 (Schichtdicke: min. 0,25 mm,
Porenfreiheit
bei 3 kV, Haftung innen und außen min. 12 N/mm² nach
Heißwasserlagerung, Nachweis der
Trinkwassertauglichkeit,
Fremdüberwachung durch neutrales Prüfinstitut)
Dichtungen: EPDM gemäß DVGW W 270 und KTW für Wasser

Medium: Trinkwasser
Max. Betriebsdruck: 16 bar
Flansch: DN 80
Max. Bohrungsdurchmesser: 75 mm
Hauptrohr: DN 400 GGG

einschl. 2x Haltebügel, 1x Satteldichtung für
Doppelbügelschellen sowie Steckscheibe liefern und
fachgerecht einschl. Anbohrung d 75 mm an GGG-Rohr DN
400
betriebsfertig herstellen.
Menge: 1,000 Stck

**3.4.3 Druckrohre d 90 PE-HD SDR 11, WV HDD-Bohranlage**
Druckrohre für Wasserleitung nach DIN 8074/8075
aus PE-HD, SDR-Stufe 11
DN 80 (d 90x 8,2 PE-HD)
als Ringbund liefern und als Wasserversorgungsleitung
für die
Bohranlage verlegen, Rohrleitung über die Bauzeit
schützen
und nach Beendigung der Bohrarbeiten vollständig zurück
bauen. Einzzukalkulieren sind alle Rohrverbindungen
einschl.der erforderlichen Form- Verbindungs- und
Übergangsstücke im Bereich des Anschlusspunkte
Pumpenanlage und Bohranalge, Rohrverbindungen nach Wahl
des AN, Anschluss erfolgt an vorhandenen Flanschabgang
DN
80,
Elektroschweißmuffenverbindung bzw. Klemmverschraubung.
Abgerechnet wird nach Länge der Rohrleitung, Formstücke
werden übermessen.
Menge: 50,000 m

**3.4.4 Dokumentation Rohrvortriebsarbeiten**
Übergabe von Bohrprotokollen, Profildarstellungen,
Vermessungsunterlagen, Zugkraftprotokolle
Menge: 1,000 Psch

**3.4.5 Spülungsingenieur**
einschließlich An- und Abreise, Unterkunft
Menge: 20,000 d

**3.4.6 Aufgabe Pilotbohrung, 20 %**
Aufgabe Pilotbohrung, einschließlich Verfüllen
des Bohrloches nach Spezifikationen des AG/zuständigen
Betreibers/Behörde/n und Ausbau/ Zurückziehen des
Bohrstrangs nach 20 %/m der vorgesehenen
Streckenlänge
Menge: 105,000 m

**3.4.7 Aufgabe Pilotbohrung, 40 %**
Aufgabe Pilotbohrung, einschließlich Verfüllen
des Bohrloches nach Spezifikationen des AG/zuständigen
Betreibers/Behörde/n und Ausbau/ Zurückziehen des
Bohrstrangs nach 40 %/m der vorgesehenen
Streckenlänge
Menge: 210,000 m

**3.4.8 Aufgabe Pilotbohrung, 80 %**
Aufgabe Pilotbohrung, einschließlich Verfüllen
des Bohrloches nach Spezifikationen des AG/zuständigen
Betreibers/Behörde/n und Ausbau/ Zurückziehen des
Bohrstrangs nach 80 %/m der vorgesehenen
Streckenlänge
Menge: 420,000 m

**3.4.9 Aufgabe Aufweiten, 20%**
Aufgabe aufgeweitetes Bohrloch, einschließlich
Verfüllen des
Bohrloches nach Spezifikationen des AG/zuständigen
Betreibers/Behörde/n und Ausbau/ Zurückziehen des
Bohrstrangs nach 20%/m der vorgesehenen
Aufweitarbeiten.
Menge: 105,000 m

**3.4.10 Aufgabe Aufweiten, 40%**
Aufgabe aufgeweitetes Bohrloch, einschließlich
Verfüllen des
Bohrloches nach Spezifikationen des AG/zuständigen
Betreibers/Behörde/n und Ausbau/ Zurückziehen des
Bohrstrangs nach 40%/m der vorgesehenen
Aufweitarbeiten.
Menge: 210,000 m

**3.4.11 Aufgabe Aufweiten, 80%**
Aufgabe aufgeweitetes Bohrloch, einschließlich
Verfüllen des
Bohrloches nach Spezifikationen des AG/zuständigen
Betreibers/Behörde/n und Ausbau/ Zurückziehen des
Bohrstrangs nach 80%/m der vorgesehenen
Aufweitarbeiten.
Menge: 420,000 m

**3.4.12 Baugrube Hindernisbeseitigung**
Baugrube zur Hindernisbeseitigung herstellen,
vorhalten und
beseitigen, bei Erliegen des Rohrvortriebs
Baugrubentiefe über 1,75 bis 3,00 m,
Grundfläche über 5,00 bis 7,50 m²,

Es ist einzurechnen:
Einbringen, Vorhalten und Beseitigen des Verbaus
einschl.
dichtem Anschluss an die Vortriebsrohre bzw. -maschine,
Bodenaushub einschl. sämtlicher Transporte, befestigte
Ober-flächen werden gesondert vergütet, zwischen
lagern,
Verfüllen und Verdichten, Abfahren des zum Wiedereinbau
nicht geeig-neten Bodens, Liefern von Füllboden wird
gesondert
vergütet, Einbau von Füllboden, Beseitigen bzw. der
Abbruch
des Hindernisses,
Stillstandzeiten des Rohrvortriebs ab Antreffen des
Hinder-nisses werden gesondert vergütet.
Menge: 1,000 Stck

**3.4.13 Bergung Vortriebskopf**
wie Pos. B 3.4.12, jedoch
für Bergung des Spülkopfes bei unüberwindlichen
Hindernis-sen
deren Beseitigung nicht möglich ist bzw. bei Abriss des
Bohrkopfes
Menge: 1,000 Stck

**3.4.14 Stillstandszeiten Spülbohranlage**
Vergütung für Stillstandszeiten der
Horizontalspülbohranlage,
die nicht auf das Verschulden des AN zurückzuführen
sind.
Abgerechnet wird nach tatsächlicher Stillstandszeit
jedoch nicht mehr als 8 h/d.
Die vergütete Dauer beträgt nicht länger als zwei
zusammenhängende Tage.
Menge: 16,000 h

USt %: 19,00
